# SCD Schulcampus Deisenhofen - gesamt
Angebotsaufforderung (GAEB DA XML 3.2, DA83)
Projekt: 2021-04
Währung: EUR
Erstellt mit: GXML Toolbox V3.3 R20220330, ORCA AVA 27 27.00.00, 13.04.2026

## 1.0 Angaben zu Abschnitt 0 der Allgemeinen Technischen Vertragsbedingungen
1.0 Angaben zu Abschnitt 0 der Allgemeinen Technischen Vertragsbedingungen - Stand 15.01.2026 -

1.1 Angaben zur Baustelle

Lage der Baustelle, Umgebungsbedingungen, Zufahrtsmöglichkeiten und Beschaffenheit der Zufahrt sowie etwaige Einschränkungen bei ihrer Benutzung.

Das Bauvorhaben "Neubau Schulcampus Deisenhofen" befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm
- Realschule:  12.400 qm
- Fachoberschule: 12.000 qm
- Sporthalle:  5.400 qm
- Mensa:  2.000 qm
- Tiefgarage:  3.500 qm

Höhenangaben Realschule: +/- 0,00 = +596,40 ü NHN
- OK Gelände:  +596,38 ü NHN
- OK FB UG:  +592,21ü NHN
- OK FB EG:  +/- 0,00 m = 596,40 ü NHN
- OK FB 1.OG:  +600,925 ü NHN
- OK FB 2.OG:  +604,945 ü NHN

Höhenangaben Fachoberschule: +/- 0,00 = +596,15 ü NHN
- OK Gelände: +596,13 ü NHN
- OK FB UG:  +591,96 ü NHN
- OK FB EG:  +/- 0,00 m = 596,15 ü NHN
- OK FB 1.OG: +600,675 ü NHN
- OK FB 2.OG: +604,695 ü NHN

Höhenangaben Mensa: +/- 0,00 = +596,15 ü NHN
- OK Gelände:  +596,13 ü NHN
- OK FB UG:  +591,55 ü NHN
- OK FB EG:  +596,15 ü NHN
- OK FB OG:  +600,40 ü NHN

Höhenangaben Sporthalle: +/- 0,00 = +596,15 ü NHN
- OK Gelände: +596,13 ü NHN
- OK FB UG:  +591,55 ü NHN
- OK FB EG:  +596,15 ü NHN
- OK FB OG: +600,40 ü NHN

Tiefgarage
- OK Gelände: +596,15 ü NHN
- OK FB UG:  +591,55 ü NHN

Brutto-Rauminhalt gesamt (BRI): 188.550 cbm
- Realschule: 64.750 cbm
- Fachoberschule: 57.500 cbm
- Sporthalle:  40.100 cbm
- Mensa:  9.700 cbm
- Tiefgarage:  16.500 cbm

Bodenverhältnisse
Für das Grundstück liegt ein Baugrundgutachten vor.

Grundwassersituation
Der Bemessungswasserstand liegt auf einer Höhe von 575,00 m ü NN.

1.2 Konstruktionsbeschreibung Architektur

Baugrube und Gründung (für Ausbaugewerke nicht relevant ) entfällt

Primärkonstruktion/ Rohbau
Realschule und Fachoberschule:
Das Untergeschoss wird in Stahlbeton hergestellt. Teilweise wird Recyclingbeton eingesetzt, andere Teile werden in Sichtbetonqualität hergestellt. Tieferliegende Bauteile wie Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und Türen als Drehflügel (manuell) und integrierten, dezentralen Lüftungsgeräten, Holzart: Fichte/ Esche, Aluminium Deckschalen: pulverbeschichtet, Holzoberfläche: transparent lasiert
Verglasungsart: 2- bzw. 3-Scheiben-Verglasung Isolierverglasung und Sonnenschutzverglasung
Oberlichtbänder mit Festverglasungen und Lamellenfenstern im Bereich des Dachversatzes (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und Treppenraum

Innenwände:
Realschule und Fachoberschule:
Tragende und nicht tragende Innenwände als Brettsperrholzwände in Fichte Oberflächen in Wohnsichtqualität, mit aufhellendem Vergilbungsschutz und Schutzanstrich, einige Bauteile aus Baubuche
in Nebenräumen: Industriesichtqualität
Wände in Untergeschossen aus Stahlbeton in Sichtbetonqualität
Sanitärwände als Holz- und Metallständer-Wände mit 2-lagiger Gipskartonbeplankung, bzw. einlagig mit Gipskarton bekleidete Brettsperrholzwände
Sanitärräume türhoch bzw. raumhoch gefliest mit Fliesen
Innentüren: Opake Türen als Holz-Umfassungszargen,
tlw. Holz-Stockzargen mit Laibungsbekleidung.

Sporthalle und Mensa:
Wände aus Stahlbeton in Sichtbetonqualität
Sanitärwände als Metallständer-Wände mit 2-lagiger Gipskartonbeplankung
Innentüren:
Opake Türen als Stahl-Umfassungszargen mit Holztürblatt Technikräume Stahltüren mit Umfassungszarge
Rohrrahmentüren, Prallwandtüren
Türen im Verwaltungsbereich Mensa: Holzumfassungszargen mit Holztürblatt

Decken
Realschule und Fachoberschule:
Decken über UG: oberflächenfertige Stahlbetondecke,
Decken über EG und 1.OG: Decke als Holz-Beton-Verbund-decken (HBV),
in den aussenliegenden Räumen (Klassenzimmer u.ä.) als Rippendecken mit Halbfertigteilen aus Beton als verlorene Schalung
in zu den Innenhöfen orientierten Bereichen (freies Lernen u.ä.) als Brettstapeldecke in Fichte mit raumakustisch wirksamer Nutung und Einlage von Holz-Weichfaserplattenstreifen, Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken, gestrichen, tlw. mit Akustikanforderung
Technik und Lagerbereiche ohne Unterhangdecken

Tiefgarage: Rohdecke in Sichtbeton SB 2, in Randbereichen zu anderen Gebäuden unterseitig gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit Betonwerksteinbelag
Sanitärräume mit Fliesenbelag
Bodenbelag Sporthalle und Geräte- und Gymnastikräume: Linoleum auf Doppelschwingboden

Dachkonstruktion und Aufbau:
Realschule und Fachoberschule:
Nach aussen geneigte Dächer als
Sparrendächer mit raumabschließender Brettsperrholzplatte und Dämmung nichtbrennbar Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit raumakustisch wirksamer Mikroperforierung;

Schallschutz:
Schallschutz der Decken über HBV-Decken und EPS-Dämmung unter schwimmendem Estrich;
(in Versammlungsstätten Mineralwolle unter Estrich)
Schallschutz der Wände über Vorsatzschalen unterschiedlicher Stärke, Beplankung in Fichte-3-Schichtplatten in Sichtqualität bzw. Gipskartonplatten;

Lüftungskonzept:
Hybride Lüftung: mechanische Lüftung durch dezentrale Lüftungsgeräte in der Fassade ergänzt durch manuelle Fensterlüftung; Sommerlicher Wärmeschutz: Erwärmung/Auskühlung des Gebäudes in heißen Sommermonaten über Nachtluftspülung (dezentrale Lüftungsgeräte)
Zentrale Bereiche wie Aula und Mehrzweckraum und Nebenräume mit zentraler mechanischer Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Derzeit stehen 4 Obendreher-Kräne des Rohbauers auf dem Baufeld. Nach Abschluss der Rohbauarbeiten stehen die Kräne auch für die Gewerke Zimmerer und Dach zur Verfügung, nicht für die Ausbaugewerke.
Die Obergeschosse der Realschule und FOS sind über einen Gerüstaufzug im jeweiligen Bauteil B angebunden (EG-2.OG). In den Bauteilen A und C gibt es in beiden Schulen zusätzlich eine Absetzbühne und eine Einbringöffnung. Das UG ist jeweils nur über das Treppenhaus erreichbar.
In Sporthalle und Mensa steht das jeweilige Treppenhaus im Gebäude zum Materialtransport zur Verfügung (UG-1.OG), in der Sporthalle kann für das südliche UG auch vom Tiefhof angeliefert werden.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG stellt auf der Baustelle Baustrom zur Verfügung.
Der Baustromanschluss kommt aus einer Trafostation an der Schulstraße.
Es steht je ein Kranverteiler, ein großer Baustromverteiler und Gruppenverteiler an der Fachoberschule, der Realschule und im Bereich Mensa / Sporthalle zur Verfügung. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen. Siehe auch Punkt 2.0 DGNB -gilt  nur für Schulen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 - 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

entfällt für Ausbaugewerke
Bekannte oder vermutete Hindernisse im Bereich der Baustelle, z.B. Leitungen, Kabel, Drähte, Kanäle, Bauwerksreste und, soweit bekannt, deren Eigentümer.
entfällt, sofern im LV nichts anderes genannt wird

Bestätigung, dass die im jeweiligen Bundesland geltenden Anforderungen zu Erkundungs- und gegebenenfalls Räumungsmaßnahmen hinsichtlich Kampfmitteln erfüllt wurden.
Nach Abtragen des Oberbodens wurde das gesamte Grundstück auf Kampfmittel untersucht. Die Bestätigung über die Kampfmittelfreiheit kann beim AG angefordert werden.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Besondere Anordnungen, Vorschriften und Maßnahmen der Eigentümer (oder der anderen Weisungsberechtigten) von Leitungen, Kabeln, Dränen, Kanälen, Straßen, Wegen, Gewässern, Gleisen, Zäunen und dergleichen im Bereich der Baustelle.
entfällt, sofern im LV nichts anderes genannt wird

Art und Umfang von Schadstoffbelastungen, z.B. des Bodens, der Gewässer, der Luft, der Stoffe und Bauteile; vorliegende Fachgutachten oder dergleichen.
Das Bodengutachten trifft auch Aussagen zu Schadstoffbelastungen des Bodens. Demnach sind keine Stoffe im Boden gefunden worden, die nicht dem natürlichen Gehalt der Kiesschichten entsprechen. Die Böden sind zum Wiedereinbau geeignet.

Art und Zeit der vom Auftraggeber veranlassten Vorarbeiten
entfällt, sofern im LV nichts anderes genannt wird

Arbeiten anderer Unternehmer auf der Baustelle.
Der Bieter hat sich mit den anderen Firmen, die am Gesamtbauvorhaben beschäftigt sind, so abzusprechen, dass ein reibungsloser Bauablauf gewährleistet ist.

1.4 Angaben zur Ausführung

Die Baumaßnahme ist in Bauabschnitte unterteilt. Einige Leistungen werden für ein oder mehrere Gebäude vergeben. Die genauen Arbeitsbereiche sind dem Leistungsverzeichnis zu entnehmen.

Besondere Erschwernisse während der Ausführung, z.B. Arbeiten in Räumen, in denen der Betrieb weiterläuft, Arbeiten im Bereich von Verkehrswegen oder bei außergewöhnlichen äußeren Einflüssen.
Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen für Arbeiten in kontaminierten Bereichen, gegebenenfalls besondere Anordnungen für Schutz- und Sicherheitsmaßnahmen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Art, Anzahl, Menge oder Masse der Stoffe und Bauteile, die vom Auftraggeber beigestellt werden, sowie Art, genaue Bezeichnung des Ortes und Zeit ihrer Übergabe.
entfällt, sofern im LV nichts anderes genannt wird

In welchem Umfang der Auftraggeber Abladen, Lagern und Transport von Stoffen und Bauteilen übernimmt oder dafür dem Auftragnehmer Geräte oder Arbeitskräfte zur Verfügung stellt.
entfällt, sofern im LV nichts anderes genannt wird

Leistungen für andere Unternehmer.
entfällt, sofern im LV nichts anderes genannt wird

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Übertragung der Wartung während der Dauer der Verjährungsfrist für die Mängelanspruche für maschinelle und elektrotechnische sowie elektronische Anlagen oder Teile davon, bei denen die Wartung Einfluss auf die Sicherheit und die Funktionsfähigkeit hat (vergleiche §13 Absatz 4 Nummer 2 VOB/B), durch einen besonderen Wartungsvertrag.
gemäß LV Positionen und ZTV der einzelnen Titel

Abrechnung nach bestimmten Zeichnungen oder Tabellen.
gemäß LV Positionen und ZTV der einzelnen Titel

Einzelangaben bei Abweichung von den ATV
gemäß LV Positionen und ZTV der einzelnen Titel

Angaben zu Nebenleistungen und Besonderen Leistungen
gemäß LV Positionen und ZTV der einzelnen Titel

1.5 a Baudokumentation / Kommunikation zu Abnahme- und Mängelmanagement
Die Objektüberwachung nutzt eine Software zur Baudokumentation.
Für den AN wird durch die Objektüberwachung ein kostenfreier Zugang eingerichtet.
Die Kommunikation zu Abnahme- und Mängelmanagement (insbesondere Anzeige von Mängeln durch die Objektüberwachung und Freimeldung nach Beseitigung von Mängeln durch den AN) über die Plattform ist für den AN verpflichtend.

1.5 b Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

- Bezeichnung des Bauvorhabens (Neubau Schulcampus Deisenhofen),
- VE-Nummer und Bezeichnung des Auftrages,
- Fortlaufende Rechnungsnummer und Rechnungsdatum, Leistungszeitpunkt /-raum,
- Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

1.6. Allgemeine Hinweise
Bei Abweichungen/Widersprüchen zwischen Angaben der Kalkulationsgrundlagen gilt folgende Reihenfolge:
1.  LV-Langtext vorrangig vor LV- Kurztext
2.  LV-Text vorrangig zum Vorabzug Ausführungsplanung

Bei Unklarheiten wenden Sie sich bitte direkt an den Bauherren, der Ihre Frage an den jeweiligen Planer weitersendet.
Sämtliche Positionen beinhalten liefern und einbauen.
Sondertransporte sind sofern erforderlich in die EP mit einzukalkulieren.

1.7 Verwendete Abkürzungen

AG:  Auftraggeber
AN:  Auftragnehmer
BSPH: Brettsperrholz
BStp Brettstapeldecke
HBV Holz-Beton-Verbund
OK:  Oberkante
UK:  Unterkante
GOK: Geländeoberkante
FFB:  Fertigfußboden
BFT:  Betonfertigteil
BP:  Bodenplatte
RD:  Rohdecke
D.ü:  Decke über (Geschossangabe)
TRH: Treppenhaus
UK: Unterkonstruktion
  (im Zusammenhang mit Aufbauten)

## 2.0 DGNB - Zertifizierung: Materialökologische Anforderungen - entfällt für dieses LV-

## 3.0 Technische Baubeschreibung HLS - entfällt für dieses LV -

## 4.0 Technische Baubeschreibung Elektro - entfällt für dieses LV -
4.0 Technische Baubeschreibung Elektro -entfällt für dieses LV -

## 5.0 Technische Baubeschreibung Außenanlagen - entfällt für dieses LV -

## 6.0 Anlagenverzeichnis
6.0 Anlagenverzeichnis

Hinweis: die beigefügten Dokumente und Plansätze sind zum Teil mehrseitig.

Die der Ausschreibung beiliegenden Pläne und Unterlagen sind nicht zur Bauausführung
freigegeben. Unterlagen zur Ausführung erhält der AN nach Auftragsvergabe.

Die jeweils aktuellsten Ausführungspläne werden nach Beauftragung lediglich auf einer digitalen
Austauschplattform zur Verfügung gestellt. Die beauftragte Firma bekommt einen eigenen
Zugang und hat sich die jeweils neuesten Planstände eigenverantwortlich herunterzuladen.
Eine seperate Planverteilung per Mail o.Ä. oder in gedruckter Form gibt es nicht.

1. Planunterlagen Architektur
Die angehängten Planunterlagen Architektur sind aufgrund des großen Umfangs in dieser Anlagenliste nicht in Einzeldokumente aufgeschlüsselt. Die Dokumente sind in folgenden Ordnern sortiert:

- 01_Lageplan, Baustelleneinrichtung, Renderings
- 02_Werkplanung: Grundrisse, Schnitte, Ansichten
- 03_Details
- 04_Planlisten

1. Planunterlagen Tragwerksplanung
- 26012 SCD Netzstatik-a

1. Bauzeitenplan
- 260413_SCD_BZTP_gesamt

1. Sonstige Unterlagen
- 231207_Baustellenordnung_SCD

## 7.0 ZTV Metallbauarbeiten
ZTV Metallbauarbeiten

1. Leistungsumfang

Das Leistungsverzeichnis beinhaltet im Wesentlichen das Herstellen, Liefern und Montieren von Geländer- und Handlaufkonstruktionen im Innen- und Außenbereich sowie von Stahl- Unterkonstruktionen einer Schallschutzwand und eines Ballfangzauns für die Neubaumaßnahme Schulcampus Deisenhofen, Bauabschnitt BA 02 Mensa und Mehrzweckhalle:

- Geländerkonstruktionen mit Edelstahlseilnetz- Ausfachung, Rundrohr- Handlaufkonstruktionen
- Ganzglas- Geländersystem, freistehende Geländerkonstruktionen, Brüstung Regiekanzel
- Stahl- Treppenkonstruktionen, Gitterrostabdeckungen, Gitterrost- Zwischendecke,
  Gitterrost- Stufen, Gitter- Trennwand
- Ballfangzaun mit Edelstahlseilnetz- Ausfachung, Unterkonstruktion Schallschutzwand
- Metall- Abhangdecken

Soweit nicht gesondert beschrieben sind folgende Leistungen in den Einheitspreis mit einzukalkulieren:

- Einmessen, nivellieren und lot- und waagerechtes montieren
- sämtliche benötigte Befestigungsmittel, sowie Bohrlöcher zur
  Verbindung der Bauteile, auch wenn in den Positionen nicht
  einzeln aufgeführt
- Brechen und Schleifen aller Kanten
- sämtliche Schweißungen und Verschleifen von Schweißnähten
- Kräne, Ameisen, Hubkarren, Hebezeuge, die zur einwandfreien
  Durchführung der Arbeiten erforderlich sind
- Gerüste, Abschrankungen, Verwahrungen und sonstige
  Sicherheitsmaßnahmen gemäß UV-Vorschriften
- besonderer Schutz fertiger Oberflächen angrenzender Bauteile
  insbesondere bei Schweißarbeiten vor Ort

2. Vorfertigungsgrad, Montagekonzept, Bauteilfertigung

Der Grad der werkseitigen Vorfertigung ist dem Bieter freigestellt.

Ein Montagekonzept ist durch den AN zu erstellen. Zum Zeitpunkt der Ausführung der Arbeiten stehen bauseits keine Hebezeuge wie Kräne zur Verfügung.

Die Bauteilfertigung erfolgt nach Aufmaß vor Ort.

3. Statische Berechnungen

Statische Berechnungen zu allen Bauteilen sind durch den AN Metallbau zu erbringen.
Statische Berechnungen der Tragwerksplanung zur Vordimensionierung der Edelstahlseilnetze des Ballfangzauns sind dem LV beigelegt.

4. Material und Verarbeitung

Stahl:
Zur Ausführung kommt Stahl S235, falls erforderlich S355.

Schweißnähte:
Die Nähte sollen eine gleichmäßige Breite und feine Schuppung aufweisen, ohne abrupte Unterbrechungen sowie frei von übermäßigen Schweißspritzern.
Sichtbare Schweißnähte sind fachgerecht zu verschleifen.
Vor Ort ausgeführte Schweißnähte sind nachträglich mit einem Korrosionsschutz zu versehen.

Kanten:
Sämtliche Kanten sind gebrochen und geschliffen auszuführen. Gefaste und gerundete Kanten sind mit einem Radius von 2mm auszuführen.

Korrosionsschutz/ Oberfläche:
Alle Bauteile sind feuerverzinkt auf die Baustelle zu liefern.
Die Schichtdicken und deren Widerstandsfähigkeit gegen atmosphärische Einflüsse müssen dem
Verwendungszweck entsprechen, ebenso das elastische Verhalten.

Pulverbeschichtung:
Pulverbeschichtung auf Basis von hochwertigem und reinem Polyester mit einer Schichtdicke von mindestens 60 Mikrometer.
Die Beschichtung muss gleichmäßig und dicht sein, ohne Tränen, Poren oder sonstige Beschädigungen. Es sind keine Doppelbeschichtungen erlaubt. Die Beschichtung einschließlich der Vorbehandlung ist mindestens nach den Gütevorschriften und Richtlinien der Gütegemeinschaft Stückbeschichtung Bauelemente e.V., kurz: GSB durchzuführen. Oberflächen/ Farbangaben gem Bemusterung AG

5. Ausführungsbeschreibungen

Ausführungsbeschreibung Seilnetzkonstruktionen:

Seilnetzkonstruktionen aus Edelstahl als vertikale Absturzsicherung Treppengeländer
gem. Vordimensionierung des Herstellers

Seilnetzkonstruktionen aus Edelstahl als Ballfangzaun und vertikale Absturzsicherung, gem. Vordimensionierung beiliegender Netzstatik der Tragwerksplanung

Seile, Seilterminals, Spannschlösser, Netze, etc. sind gemäß europäischer Technischer Zulassung des deutschen Instituts für Bautechnik Berlin (DIBt) auszuführen.

Mindestbruchkraft  1,86kN Seilnetze 1,5mm/ 2,88kN Seilnetze 2,0mm
Nennfestigkeit
Einzeldrähte  1.770N/mm2

Randausbildung
Die Randseile werden durch am Stahlbau angebrachte Laschen oder zylindrische Ösen/Anschraubklemmen geführt. Es sind Spannschlösser in ausreichender Anzahl zum Vorspannen der Randseile vorzusehen.

Edelstahlnetz
Seile sind an den Seilkreuzungspunkten kraftschlüssig mit lasergeschweißten und gefasten Netzklemmen aus Edelstahl zu verpressen.

Montageseil zur Anbindung der Netze =1,5mm bzw. 2mm. Der Verschnitt und die Anpassarbeiten werden nicht gesondert vergütet und sind in den Einheitspreis mit einzukalkulieren.

Ausführungsbeschreibung Rundstahlrohr- Handläufe:

Handlauf aus Rundstahlrohr, Ø 40mm mit Konsolen im Regelabstand a = 80- 100cm

Befestigungsuntergrund:
- Stb- Wände/ Stützmauer teilweise mit Wandabstand gem. Angabe Einzelpositionen
- stirnseitig an Flachstahlgeländerstäben/pfosten

Ausladung Handlauf:
- 95mm
- bei Abweichung gem. Angabe in Einzelpositionen

Konsole/ Handlaufhalter:
- Grundplatte, Ø 50mm, t = 5mm mit angeschweißtem
- Rundstab, Ø 8mm, im 90°- Winkel gebogen
  Rundstab werksseitig an Handlaufrohr und Grundplatte angeschweißt
  Schweißnaht siehe Anforderungen unter Material und Verarbeitung
- einschließlich aller notwendigen Befestigungsmittel und Vorbohrungen
- bei Montage an Flachstahlgeländerstäbe/pfosten entfällt die Grundplatte, der Rundstab wird
  direkt stirnseitig an den Flachstahl (Abmessungen siehe Einzelpositionen) geschweißt

Oberflächen:
- alle Teile der Handlaufkonstruktion in feuerverzinktem Stahl

Montage:
- geneigt und horizontal
  Richtungs- und Neigungsänderungen sowie Endausbildung werden separat vergütet
- Montagehöhe Handlauf = 0,85m ü. OK Treppenstufe-/ podest

Handlaufenden:
- gerade oder im 90°-Winkel gebogen bis 10mm an angrenzendes Bauteil geführt
- jeweils mit gerader Endkappe

Handlauf- Verbindung:
- Rundrohr-Verbinder zum Einstecken ins Rohr, verdeckte Befestigung mit Klemmschrauben

Ausführung Rundstahlrohr- Handläufe siehe auch: Regeldetail Handlauf 1:5,
DT 63900 Regeldetail Handlaufanschluss

6. Schutzmaßnahmen

Es gelten erhöhte Anforderungen an den Schutz angrenzender Bauteile aufgrund von Sichtoberflächen insbesondere bei Schweißarbeiten vor Ort.

## 37 01-3570.05 Metallbauarbeiten V

### Titel 00 Planung und Vorbereitende Maßnahmen

**00.1 Werkstatt- und Montagepläne**
Erstellung von Werkstattzeichnungen für alle ausgeschriebenen Bauteile und Konstruktionen einschließlich der notwendigen Befestigungsmittel und Unterkonstruktionen, mit Darstellung aller notwendigen Grundrisse, Schnitte und Details.
Innerhalb von 15 Werktagen nach Beauftragung ist ein detaillierter Bauablaufplan auf Grundlage der vertraglich vereinbarten Fristen und des Bauzeitenplans der Objektüberwachung vorzulegen.
Im Zuge der Arbeitsvorbereitung hat der Auftragnehmer auf Grundlage der Planungsunterlagen der Architektur und der Tragwerkplanung, eigenverantwortlich die Werkstatt- und Montagezeichnungen mit allen notwendigen Details, Element- und Stücklisten zu erstellen.
Die Werkstattzeichnungen sind der Bauüberwachung, der Tragwerksplanung sowie der Prüfstatik einschließlich statischer Nachweise zur Überprüfung vorzulegen. Angemessene Fristen (mind. 14 Tage) für die Überprüfung sind in der Terminplanung zu berücksichtigen.
Korrekturen und Abänderungen  sind in die Zeichnungen zu übernehmen.
Sämtliche Details, vor allem auch die Anschlussdetails an die begrenzenden Bauteile, sind vom Auftragnehmer im geeigneten Maßstab (Details 1:1 und 1:5, Übersichten im Maßstab 1:10 und 1:20) darzustellen. Hierzu sind ggf. Regeldetails der Tragwerkplanung oder der Architektur geometrisch an den Einzelfall anzupassen.

Für die Fertigung und die Montage dürfen nur die zur Ausführung freigegebenen Zeichnungen herangezogen werden.
Mit den Werkstattzeichnugen ist auch ein Montageplan vorzulegen, aus dem die zeitliche Abfolge und Fertigstellung der einzelnen Bauteile ersichtlich sind.
Menge: 1,000 St

**00.2 Statische Berechnungen**
Statischer Nachweis für alle ausgeschriebenen Bauteile und Konstruktionen einschließlich der notwendigen Befestigungsmittel und Unterkonstruktionen.

Die Dimensionierungen und Unterkonstruktionen können nach Berechnung abweichen. Abweichungen sind mit der Architektur abzustimmen. Der statische Nachweis ist unaufgefordert zu übermitteln.
Menge: 1,000 St

**00.3 Baustelleneinrichtung**
Baustelleneinrichtung bestehend aus Geräten, Werkzeugen, Hebezeugen und sonstigen Betriebsmitteln, sowie Tagesunterkünften für das Montagepersonal und Lagercontainer, einschließlich der erforderlichen Versorgungsanschlüsse, sofern erforderlich und für die vertragsgemäße Durchführung der Bauleistungen benötigt, einschließlich aller Nebenleistungen, auf die Baustelle liefern, bereitstellen, betriebsfertig aufstellen, einrichten, für die Dauer der Bauausführung vorhalten und nach der Fertigstellung der Bauleistungen wieder beräumen.

Bei der Kalkulation ist zu beachten, dass bauseits folgende, allgemein nutzbaren Baustelleneinrichtungen zur Verfügung stehen:

- Bauwasserversorgung und sanitäre Anlage
- Baustromversorgung und Baubeleuchtung

Bauseits stehen keine Unterkünfte und Lagerräume zur
Verfügung.

Diese Position gilt als Pauschale (1 Stück) für das Einrichten, Vorhalten und Beräumen der Baustelle für die Leistungen dieses Leistungsverzeichnisses soweit nicht für bestimmte Leistungen eine gesonderte Position im Leistungsverzeichnis enthalten ist.
Menge: 1,000 St

**00.4 Muster Handlauf Rundstahlrohr Ø40mm**
Herstellen und Liefern eines Handmusters,
Handlauf aus Rundstahlrohr, Ø 40mm,
Oberfläche: feuerverzinkt, mit Darstellung einer Konsole und eines Wandhalters, gem. Ausführungsbeschreibung Rundstahlrohr- Handläufe in ZTV Metallbauarbeiten

Länge = ca. 30cm

zur Bemusterung des Rundstahlrohr- Handlaufs
Menge: 1,000 St

**00.5 Muster Handlauf auf Flachstahlgeländer**
Herstellen und Liefern eines Handmusters,
Handlauf als Flachstahl, 10mm, 1-fach gekantet mit Außenradius r = 10mm, Abwicklung ca. 150mm,
Oberfläche: feuerverzinkt

Länge = ca. 30cm

zur Bemusterung des Handlaufs aufgesetzt auf Flachstahlgeländer
Menge: 1,000 St

**00.6 Muster Geländer Tribüne**
Herstellen und Liefern eines Handmusters,
Hohlprofil, Stahl feuerverzinkt, 40x80x5mm,
Kantenradius r = 5mm, Oberfläche pulverbeschichtet in RAL-Farbton 7044

Länge = ca. 30cm

zur Bemusterung der Geländer Stehplätze/ barrierefreie Plätze an der Tribüne MZH
Menge: 1,000 St

**00.7 Muster Beplankung Außen Regiekanzel**
Liefern eines Handmusters in mind. DIN A4-Format,
Edelstahlblech, V2A Spiegeloberfläche mit höchster Politurstufe

zur Bemusterung der Beplankung Außen der Regiekanzel Bereich Tribüne MZH
Menge: 1,000 St

**00.8 Dokumentation**
*** Pauschalposition
Zusammenstellen einer Dokumentation für alle vom AN in diesem LV erbrachten Leistungen und unter Berücksichtigung der Normenvorgaben der VOB bestehend aus:

1) Inhaltsverzeichnis
- mit Darstellung und Kennzeichnung aller Dokumente
- mit Ortsbezug (Bauteil, Ebene, Einbauort)
2) Ausführungsbeschreibung
- Kurzdarstellung der beauftragten Leistung
3) Technische Unterlagen, wie z.B.:
- Technische Datenblätter
- Prüfatteste, bauaufsichtliche Zulassungen, Gütezeichen, Zertifikate, Zeugnisse
- Bescheinigungen und Protokolle, Fachunternehmer- erklärung, Verwendbarkeitsnachweise, EG-Konformitätserklärung
- Statische Nachweise
- Gewährleistungsbescheinigungen, Garantieerklärungen
- Entsorgungsnachweise
4) Nachweise zu TÜV, VDS, SV-/SK-Prüfungen und
behördlichen Genehmigungen
5) Nachweise zu Inbetriebnahme, Abnahme, Übernahme, wie
z.B.:
- Abnahmeprotokolle
- Einweisungsprotokolle, z.B. bei techn. Anlagen
6) Aufstellung aller beteiligten Hersteller, Lieferanten und
  Nachunternehmer
7) Betriebserforderliche Unterlagen, wie z.B.
- Betriebsanleitungen, Handbücher
- Wartungsanleitungen
- Instandhaltungsanweisungen
- Reinigungs- und Pflegeanweisungen
8) Bestandspläne wie z.B.:
- Planliste
- Montage- und Werkzeichnungen
- Grundrisse
- Detailpläne

Die Unterlagen sind in
- 1-facher Ausfertigung in Papier
- 3-fach digital auf Datenträger
spätestens 12 Werktage vor dem Abnahmetermin geordnet nach den o.g. Punkten und abgeheftet in beschrifteten Akten-Ordnern über die BÜ dem AG auszuhändigen.
Menge: 1,000 psch

### Titel 01 Geländer- und Handlaufkonstruktionen Treppenaufgänge

*Hinweis: FLUCHTTREPPE MZH OST-NORD/ SÜD, TG SÜD*
Zur Ausführung sollen Rundstahlrohr- Handläufe beidseitig entlang einläufiger Treppen mit Zwischen-  und Austrittspodest kommen. Die Fluchttreppenaufgänge enden jeweils in einer verglasten Einhausung. Die freien Handlaufenden im Bereich der Treppenaustritte sind an bauseitige PR-Fassade zu führen.
Die Zwischenräume zwischen Handlaufkonstruktion und Stb.-Wandenden (Höhendifferenz ca. 0,74m) sollen jeweils mit einer Geländerkonstruktion aus Edelstahlseilnetzen ausgefacht werden. Die freien Handlaufenden am Antritt im Untergeschoss sind an die Wand zu führen.

Fluchttreppen MZH Ost-Nord und Ost-Süd:
1-läufige Treppe mit Zwischen- und Austrittspodest

Anzahl Steigungen: 16 + 11
Stufenmaß: 16,7/ 30cm
Zwischenpodest: Tiefe 1,57m, Höhe ü. OK FFB UG: 2,665m
Austrittspodest: Tiefe 1,20m, Höhe ü. OK FFB UG: 4,50m

Fluchttreppe TG Süd:
1-läufige Treppe mit Zwischen- und Austrittspodest

Anzahl Steigungen: 17 + 11
Stufenmaß: 16,8/ 30cm
Zwischenpodest: Tiefe 1,20m, Höhe ü. OK FFB UG: 2,855m
Austrittspodest: Tiefe 1,19m, Höhe ü. OK FFB UG: 4,705m

siehe Ausführungszeichnungen:

- Detail DT 63401 Fluchttreppe MZW Umkleidetrakt UG Ost
- Detail DT 65120 Fluchttreppe TG Süd

**01.1 Handlauf, Montage an Stahlbeton mit Dämmung**
*** Bezugsbeschreibung
Handlauf, Rundstahlrohr, Ø 40mm mit Konsolen
im Abstand a= 80- 100cm an bauseitige Stb- Wand/ Stütze befestigt

Ausführung gem. Ausführungsbeschreibung
Rundstahlrohr- Handläufe in ZTV Metallbauarbeiten

Befestigungsuntergrund :
- Stb.-Wand bzw. Montageplatte in Wärmedämmung 150mm
- Stb.-Stütze

Ausladung im Bereich Austritt: 245mm

Abwicklung pro Treppenaufgang:
2x ca. 12,00m

einschließlich Montageplatten
pro Handlaufhalter zur wärmebrückenfreien Befestigung der Handlaufkonstruktion an Stb.- Wand, Dicke = 150mm

Neigungsänderungen sowie Endausbildung entsprechend nachfolgender Positionen

Einbaubereich: Fluchttreppe MZH Ost-Nord und Ost-Süd
Menge: 48,500 m

**01.2 Handlauf, Montage an Stahlbeton**
*** wie Position 01.1
Befestigungsuntergrund :
- Stb.-Wand/ Stütze (ohne Wandabstand)

Abwicklung:
ca. 12,10m und 12,80m

Neigungsänderungen sowie Endausbildung entsprechend nachfolgender Positionen

Einbaubereich: Fluchttreppe TG Süd
Menge: 24,900 m

**01.3 Handlauf, Neigungs- und Richtungsänderungen**
Ausbildung Stoß in vorbeschriebenen
Handlaufkonstruktionen bei Neigungs- und/oder Richtungsänderungen
Menge: 24,000 St

**01.4 Handlaufende gebogen**
Endausbildung in vorbeschriebenen Handlaufkonstruktionen
mit Endbogen 90°, einschl. Endkappe bis 10mm vor angrenzendes Bauteil geführt
Menge: 5,000 St

**01.5 Handlaufende gerade**
Endausbildung in vorbeschriebenen Handlaufkonstruktionen
als gerades Ende, einschl. Endkappe bis 10mm vor angrenzendes Bauteil geführt
Menge: 7,000 St

**01.6 Seilnetzkonstruktion**
Edelstahlseilnetze für vertikale Absturzsicherung
liefern und an vorbeschriebenen Anschraubklemmen bzw. Ösen an Rundrohr- Handläufen montieren

Edelstahlnetz bestehend aus
Edelstahlhochleistungsseilen

Seilkonstruktion  7x7
Seildurchmesser  Ø 1,5mm
Maschenweite  40x69mm
Maschenwinkel  60°
Netzausrichtung  horizontal
Farbe Netzseil,
Klemmen:  Edelstahl blank

Fläche:  bis 1,30m²
  (Geometrie polygonal)

einschließlich Netzklemmen und Randösen

Randseile horizontal und vertikal:
nicht rostender WSC Edelstahl, Ø 8mm (Seilkonstruktion 6x19), Anzahl und Lage gem. Werk- und Montageplanung des AN

Randseile sind oben durch Ösen am Rundrohr- Handlauf und unten durch Anschraubklemmen zu führen,
Abstand Ösen zu Klemmen: bis 0,74m

Ausführung Seilnetze siehe auch Ausführungsbeschreibung Seilnetzkonstruktionen in ZTV Metallbauarbeiten
sowie Ausführungszeichnungen

Abrechnung in Stück

Einbaubereich: Fluchttreppe MZH Ost-Nord und Ost-Süd,
Fluchtreppe TG Süd
Menge: 6,000 St

**01.7 Ösen an Handlauf**
Ösen an vorbeschriebene Handlaufkonstruktionen geschweißt
als Randseilführung vorbeschriebener Seilnetzkonstruktionen mit Verlängerung im 45°-Winkel (siehe Regeldetail Handlauf)

Profilstärke nach stat. Erfordernis
Anzahl und Lage gem. Werk- und Montageplanung des AN

Kalkulationsgrundlage: 5 Stück

Abrechnung pro Seilnetzkonstruktion Pos. 01.06
Menge: 6,000 St

**01.8 Anschraubklemmen**
Anschraubklemmen, Ø 40mm, t = 25mm,
Stahl feuerverzinkt, M8, zweiteilig
zur Aufnahme der Randseile vorbeschriebener Seilnetzkonstruktionen

einschließlich Abdeckscheibe, Ø 35mm, t = 10mm,
Stahl feuerverzinkt, mit Durchgangsloch M8

Befestigung:
verdeckt an Stb.-Wand bzw. Montageplatte

Hinweis: Wandabstand bei zwei Treppenaufgängen = 150mm

Dimensionierung nach stat. Erfordernis
Anzahl und Lage gem. Werk- und Montageplanung des AN

Kalkulationsgrundlage: 6 Stück

Abrechnung pro Seilnetzkonstruktion Pos. 01.06
Menge: 6,000 St

*Hinweis: FLUCHTTREPPE TG NORD*
Zur Ausführung sollen Rundstahlrohr- Handläufe beidseitig entlang einer zweiläufigen Treppe mit Zwischen-  und Austrittspodest kommen. Der Fluchttreppenaufgang endet in einer verglasten Einhausung.
Im Treppenauge soll eine Treppenharfenkonstruktion konstruiert aus Flachstahl- Geländerstäben montiert werden.
Der Zwischenraum zwischen Handlaufkonstruktion und Stb.-Wandenden (Höhendifferenz ca. 0,74m) im Bereich des Treppenaustritts soll mit einer Geländerkonstruktion aus Edelstahlseilnetzen ausgefacht werden.
Freie Handlaufenden sind an die Wand bzw.an die Treppenharfenkonstruktion zu führen.

Fluchttreppe TG Nord:
2-läufige Treppe mit Zwischen- und Austrittspodest

Anzahl Steigungen: 8 + 15
Stufenmaß: 17,65/ 28,5cm
Zwischenpodest: Tiefe 1,40m, Höhe ü. OK FFB UG: 2,65m
Austrittspodest: Tiefe 1,615m, Höhe ü. OK FFB UG: 4,06m

Treppenauge: T 0,12m x L 3,41m

siehe Ausführungszeichnungen:

- Detail DT 65100 Fluchttreppe TG Nord
- Detail DT 65101 Detail Fluchttreppe TG Nord

**01.9 Treppenharfe**
Treppenharfenkonstruktion, Stahl, feuerverzinkt,
bestehend aus:

- Obergurt, Flachstahl 12x80mm
  auf Geländerstäbe geschweißt

- Geländerstäbe, Flachstahl 10x80mm im Abstand a ≤ 12cm
  Längen bis 5,04m, siehe auch Ausführungszeichnungen

- Untergurt, 12x80mm
  an Geländerstäbe und Wange geschweißt

- 2x Wange, Breitflachstahl 10x360mm
  entlang Treppenläufe als Stb.- FT,
  Breite pro Treppenlauf bis 3,97m, siehe auch
  Ausführungszeichnungen

Abschluss unten: bündig mit Treppenlauf als Stb.- FT
Abschluss oben: als Geländer mit Absturzhöhe ≥ 1,10m ü. OK Treppenstufe-/ podest

Anschluss an Unterseite Geschossdecke: mit Schattenfuge
(rechteckige Aussparung in Harfenkonstruktion)

einschließlich aller erforderlichen Befestigungsmittel

Abmessungen Harfenkonstruktion gesamt: B 3,97m x H 5,20m

Elementierung nach Wahl des Bieters

Einbaubereich: Fluchttreppe TG Nord
Menge: 1,000 St

**01.10 Handlauf, Montage an Stahlbeton**
*** Bezugsbeschreibung
Handlauf, Rundstahlrohr, Ø 40mm mit Konsolen
im Abstand  a= 80- 100cm an bauseitge Stb.-Wand/ Stütze befestigt

Ausführung gem. Ausführungsbeschreibung
Rundstahlrohr- Handläufe in ZTV Metallbauarbeiten

Befestigungsuntergrund :
- Stb.-Wand
- Stb.-Stütze

Richtungs- und Neigungsänderungen sowie Endausbildung entsprechend nachfolgender Positionen

Einbaubereich: Fluchttreppe TG Nord
Menge: 15,500 m

**01.11 Handlauf, Montage an Harfe**
*** wie Position 01.10
Befestigung:
- an Stirnseite Flachstahl 80x10mm geschweißt

Richtungs- und Neigungsänderungen sowie Endausbildung entsprechend nachfolgender Positionen

Einbaubereich: Fluchttreppe TG Nord
Menge: 9,600 m

**01.12 Handlauf, Neigungs- und Richtungsänderung**
Ausbildung Stoß in vorbeschriebenen
Handlaufkonstruktionen bei Neigungs- und/oder Richtungsänderungen
Menge: 11,000 St

**01.13 Handlaufende gebogen**
Endausbildung in vorbeschriebenen Handlaufkonstruktionen
mit Endbogen 90°, einschl. Endkappe bis 10mm vor angrenzendes Bauteil geführt
Menge: 3,000 St

**01.14 Handlaufende gerade**
Endausbildung in vorbeschriebenen Handlaufkonstruktionen
als gerades Ende, einschl. Endkappe bis 10mm vor angrenzendes Bauteil geführt
Menge: 1,000 St

**01.15 Seilnetzkonstruktion**
Edelstahlseilnetze für vertikale Absturzsicherung
liefern und an vorbeschriebenen Anschraubklemmen bzw. Ösen an Rundrohr- Handläufen montieren

Edelstahlnetz bestehend aus
Edelstahlhochleistungsseilen

Seilkonstruktion  7x7
Seildurchmesser  Ø 1,5mm
Maschenweite  40x69mm
Maschenwinkel  60°
Netzausrichtung  horizontal
Farbe Netzseil,
Klemmen:  Edelstahl blank

Fläche:  bis 1,55m²
  (Geometrie polygonal)

einschließlich Netzklemmen und Randösen

Randseile horizontal und vertikal:
nicht rostender WSC Edelstahl, Ø 8mm (Seilkonstruktion 6x19), Anzahl und Lage gem. Werk- und Montageplanung des AN

Randseile sind oben durch Ösen am Rundrohr- Handlauf und unten durch Anschraubklemmen zu führen,
Abstand Ösen zu Klemmen: bis 0,74m

Ausführung Seilnetze siehe auch Ausführungsbeschreibung Seilnetzkonstruktionen in ZTV Metallbauarbeiten
sowie Ausführungszeichnungen

Abrechnung in Stück

Einbaubereich: Fluchttreppe TG Nord
Menge: 1,000 St

**01.16 Ösen an Handlauf**
Ösen an vorbeschriebene Handlaufkonstruktionen geschweißt
als Randseilführung vorbeschriebener Seilnetzkonstruktionen mit Verlängerung im 45°-Winkel (siehe Regeldetail Handlauf)

Profilstärke nach stat. Erfordernis
Anzahl und Lage gem. Werk- und Montageplanung des AN

Kalkulationsgrundlage: 6 Stück

Abrechnung pro Seilnetzkonstruktion Pos. 01.15

Einbaubereich: Fluchttreppe TG Nord
Menge: 6,000 St

**01.17 Anschraubklemmen**
Anschraubklemmen, Ø 40mm, t = 25mm,
Stahl feuerverzinkt, M8, zweiteilig
zur Aufnahme der Randseile vorbeschriebener Seilnetzkonstruktionen

einschließlich Abdeckscheibe, Ø 35mm, t = 10mm,
Stahl feuerverzinkt, mit Durchgangsloch M8

Befestigung:
verdeckt an Stb.-Wand bzw. Montageplatte

Dimensionierung nach stat. Erfordernis
Anzahl und Lage gem. Werk- und Montageplanung des AN

Kalkulationsgrundlage: 6 Stück

Abrechnung pro Seilnetzkonstruktion Pos. 01.15

Einbaubereich: Fluchttreppe TG Nord
Menge: 1,000 St

*Hinweis: RAMPE TG ZU RS*
Zur Ausführung sollen Rundstahlrohr- Handläufe beidseitig entlang einer zweiläufigen Rampenanlage mit Zwischenpodest kommen. Die Handläufe können an bauseitigen Stb.-Wänden bzw. Stb.-Stützwänden montiert werden. Der untere Rampenlauf erhält einseitig einen freistehenden Handlauf, ebenfalls aus Rundrohrprofilen.

An die Rampenanlage schließt eine Stufenanlage an. Entlang der Stufen sollen ebenfalls beidseitig Handläufe zur Ausführung kommen.

Rampenanlage:
Gefälle  6%
Höhe  0,28m ü. OK FFB Fahrbahn TG
  0,36m ü. OK FFB Zwischenpodest
Länge:  4,58m + 1,76m (Podest) + 6,00m

Stufenanlage:
Steigung  15,5/34cm, 4 Steigungen
Höhe  0,64m ü OK FFB Fahrbahn TG

siehe Ausfühungszeichnung:

- Detail DT 65200 Treppe Rampe TG RS

**01.18 Handlauf Treppe, Montage an Stahlbeton**
Handlauf, Rundstahlrohr, Ø 40mm mit Konsolen
im Abstand  a= 80- 100cm an bauseitge Stb.- Wand/ Stützwand befestigt

Ausführung gem. Ausführungsbeschreibung
Rundstahlrohr- Handläufe in ZTV Metallbauarbeiten

Befestigungsuntergrund :
- Stb.-Wand bzw. Montageplatte in Wärmedämmung 150mm
- Stb.-Stützwand

Abwicklung: 2x ca. 2,10m

einschließlich Montageplatten
pro Handlaufhalter entlang Stb.- Wand zur wärmebrückenfreien Befestigung der Handlaufkonstruktion an Stb.- Wand,
Dicke = 150mm

Richtungs- und Neigungsänderungen sowie Endausbildung entsprechend nachfolgender Positionen

Einbaubereich: Stufenanlage, Übergang TG zu RS
Menge: 4,200 m

**01.19 Handlauf Rampe, Montage an Stahlbeton**
Handlauf, Rundstahlrohr, Ø 40mm mit Konsolen
im Abstand  a= 80- 100cm an bauseitge Stb.- Wand/ Stützwand befestigt

Ausführung gem. Ausführungsbeschreibung
Rundstahlrohr- Handläufe in ZTV Metallbauarbeiten

Befestigungsuntergrund :
- Stb.-Wand bzw. Montageplatte in Wärmedämmung 150mm
- Stb.-Stützwand

Abwicklung entlang Wand bis freistehender Handlauf: ca.10,7m
Abwicklung entlang Stützwand: ca. 11,0m

einschließlich Montageplatten
pro Handlaufhalter entlang Stb.- Wand zur wärmebrückenfreien Befestigung der Handlaufkonstruktion an Stb.- Wand,
Dicke = 150mm

Richtungs- und Neigungsänderungen sowie Endausbildung entsprechend nachfolgender Positionen

Einbaubereich: Rampenanlage, Übergang TG zu RS
Menge: 21,700 m

**01.20 freistehender Handlauf Rampe**
freistehende Handlaufkonstruktion aus
Rundstahlrohrprofilen, Ø 40mm, gem. Ausführungsbeschreibung Rundstahlrohr- Handläufe,
mit 1x Neigungsänderung
bestehend aus Handlauf und 6 Stück Pfosten

Höhe:  0,755m über OK Stützmauer
  Handlaufhöhe ab OK Rampe = 0,85m
Breite:  1,56m + 4,60m

Pfostenabstand: a = 1,02m

Handlauf:
auf Pfosten geschweißt

Handlaufenden:
- Bereich Rampenende: Anbindung an Austrittspfosten mit
  Bogen im 90°- Winkel
- Bereich Podest: Anbindung über Eck im 90°- Winkel an
  Handlauf mit Wandmontage

Befestigung:
je Pfosten mit angeschweißtem Bodenflansch, Ø 120mm,
d = 5mm, von oben auf Stützwand geschraubt, Dimensionierung und Befestigung nach stat. Erfordernis

Befestigungsgrund:
Stb- Stützwand im Gefälle

Oberfläche:
alle Bauteile aus feuerverzinktem Stahl

einschließlich aller erforderlichen Befestigungsmittel

Einbaubereich: Rampenanlage, Übergang TG zu RS
Menge: 1,000 St

**01.21 Handlauf, Neigungs- und Richtungsänderung**
Ausbildung Stoß in vorbeschriebenen
Handlaufkonstruktionen bei Neigungs- und/oder Richtungsänderungen
Menge: 13,000 St

**01.22 Handlaufende gebogen**
Endausbildung in vorbeschriebenen Handlaufkonstruktionen
mit Endbogen 90°, einschl. Endkappe bis 10mm vor angrenzendes Bauteil geführt
Menge: 7,000 St

*Hinweis: TREPPE TG ZU TIEFHOF RS*
Zur Ausführung soll ein Rundstahlrohr- Handlauf einseitig entlang einer einläufigen Treppenanlage mit Podest als Übergang Tiefgarage zu Tiefhof Realschule kommen.

Stufenanlage TG zu Tiefhof RS:
1-läufige Treppe mit Podest

Steigung  14,4/34cm, 4 Steigungen
Podest:  Höhe: 0,61m ü OK FFB Fahrbahn TG
  Tiefe: 1,615m

siehe auch Ausfühungszeichnung:

- Detail DT 65210 Treppe TG Tiefhof RS

**01.23 Handlauf, Montage an Stahlbeton**
Handlauf, Rundstahlrohr, Ø 40mm mit Konsolen
im Abstand  a= 80- 100cm an bauseitige Stb.- Stützwand befestigt

Ausführung gem. Ausführungsbeschreibung
Rundstahlrohr- Handläufe in ZTV Metallbauarbeiten

Befestigungsuntergrund :
- Stb.-Stützwand

Richtungs- und Neigungsänderungen sowie Endausbildung entsprechend nachfolgender Positionen

Einbaubereich: Stufenanlage, Übergang TG zu Tiefhof RS
Menge: 2,700 m

**01.24 Handlauf, Neigungs- und Richtungsänderung**
Ausbildung Stoß in vorbeschriebenen
Handlaufkonstruktionen bei Neigungs- und/oder Richtungsänderungen
Menge: 1,000 St

**01.25 Handlaufende gebogen**
Endausbildung in vorbeschriebenen Handlaufkonstruktionen
mit Endbogen 90°, einschl. Endkappe bis 10mm vor angrenzendes Bauteil geführt
Menge: 2,000 St

*Hinweis: TREPPE AM TIEFHOF TG*
Zur Ausführung soll eine Stahl- Geländerkonstruktion mit Edelstahlseilnetzen und Rundstahlrohr- Handläufen als Absturzsicherung entlang des Treppenaufgangs am Tiefhof im  Bereich der Tiefgaragenzufahrt im Außenbereich kommen.

Treppe am Tiefhof TG:
1-läufige Treppe mit Zwischenpodest

Steigung: 17/28,5cm, 27 Steigungen
Höhe Zwischenpodest: 2,235m ü. OK Geländer Tiefhof
Tiefe Zwischenpodest: 1,535m

siehe Ausführungszeichnungen:

- Detail DT 93100 Treppenaufgang Tiefhof TG
- Detail DT 23272 MZW-Halle Umkleidetrakt am Tiefhof TG

- Ausführungsplan GR 03120 MZH EG
- Ausführungsplan AN 03303 MZH Ansicht Süd

**01.26 Handlauf Rundrohr, Montage an Pfosten**
*** Bezugsbeschreibung
Handlauf, Rundstahlrohr, Ø 40mm mit Konsolen
an Stirnseiten nachbeschriebener Geländerpfosten geschweißt

Ausladung: bis 325mm
Diagonalstäbe nach stat. Erfordernis

Ausführung gem. Ausführungsbeschreibung
Rundstahlrohr- Handläufe in ZTV Metallbauarbeiten

Befestigungsuntergrund:
an vertikale Geländerpfosten, Flachstahl 15x60mm geschweißt

Richtungs- und Neigungsänderungen sowie Endausbildung entsprechend nachfolgender Positionen

Einbaubereich: Treppenaufgang am Tiefhof TG
Menge: 12,300 m

**01.27 Handlauf Rundrohr, Montage an Stahlbeton**
*** wie Position 01.26
-  Befestigungsuntergrund: Stb.- Wand

Richtungs- und Neigungsänderungen sowie Endausbildung entsprechend nachfolgender Positionen

Einbaubereich: Treppenaufgang am Tiefhof TG
Menge: 10,800 m

**01.28 Handlauf Rundrohr, Neigungs- und Richtungsänderung**
Ausbildung Stoß in vorbeschriebenen
Handlaufkonstruktionen bei Neigungs- und/oder Richtungsänderungen
Menge: 10,000 St

**01.29 Handlaufende gebogen**
Endausbildung in vorbeschriebener Handlaufkonstruktion Rundrohr als Endbogen 90°, einschl. Endkappe bis 10mm vor angrenzendes Bauteil geführt
Menge: 2,000 St

**01.30 Handlaufende gerade**
Endausbildung in vorbeschriebenen Handlaufkonstruktionen
als gerades Ende, einschl. Endkappe bis 10mm vor angrenzendes Bauteil geführt
Menge: 1,000 St

**01.31 Handlaufende gerade an L-Profil**
Endausbildung in vorbeschriebener Handlaufkonstruktion Rundrohr als gerades Ende auf oberste Stufe geführt

aufgeschweißt auf

- L-Profil, Stahl, feuerverzinkt, 180x70mm,
d= 8mm, Befestigung seitlich an Treppenlauf (Stb.-Fertigteil) nach statischer Erfordernis

Hinweis: Abstimmung mit AN ELT erforderlich: Sicherheitsabstand wegen Heizmatten in Fertigteil müssen eingehalten werden.
Menge: 1,000 St

**01.32 Geländerpfosten Flachstahl**
*** Bezugsbeschreibung
Geländerpfosten, Flachstahl, feuerverzinkt, 15x60mm,
Höhen bis 1,275m

im Abstand a = 0,90m - 1,06m an nachbeschriebenen Ober- und Untergurt geschweißt

Hinweis: angeschrägte Ausführung oben und unten entlang Treppenläufen, siehe Ausführungszeichnungen

Abrechnung pro Stück

Einbaubereich: Treppenaufgang am Tiefhof TG
Menge: 15,000 St

**01.33 Geländerpfosten Anfang/ Ecke/ Ende**
*** wie Position 01.32
Geländerpfosten, 20x60mm
an Anfang, Ende sowie Ecken der Geländerkonstruktion

Dimensionierung nach stat. Erfordernis
Menge: 6,000 St

**01.34 Obergurt**
Obergurt Flachstahl, feuerverzinkt, 15x60mm
auf vorbeschriebene Geländerpfosten geschweißt

mit angeschweißter Lasche 20x35x6mm mit Bohrung
je Geländerpfosten, für Randseilführung nachbeschriebenen Edelstahlseilnetze

Stöße bei Elementierung Geländerkonstruktion als Überlappstoß, wechselseitige Ausklinkung jeweils um die Hälfte der Materialdicke, Stöße miteinander verschraubt,
Anzahl nach Erfordernis und Wahl des Bieters

Montage horizontal und geneigt entlang Treppenläufe, siehe Ausführungszeichnungen

Richtungs- und Neigungsänderungen siehe nachfolgende Position

Einbaubereich: Treppenaufgang am Tiefhof TG
Menge: 16,500 m

**01.35 Obergurt, Neigungs- und Richtungsänderung**
Ausbildung Stoß in vorbeschriebenen
Obergurt bei Neigungs- und/oder Richtungsänderungen
Menge: 5,000 St

**01.36 Untergurt/ Z-Profil**
Untergurt als Z-Profil, Stahl feuerverzinkt
Schenkellängen: 50mm+160mm+70mm, d= 10mm
an Stirnseiten vorbeschriebener Geländerpfosten geschweißt und seitlich in bauseitige Stb.-Wand geschraubt

Schenkel unten im Gefälle ≥ 2,5%

mit angeschweißter Lasche 20x35x6mm mit Bohrung
je Geländerpfosten, für Randseilführung nachbeschriebener Edelstahlseilnetze

Befestigungsgrund:
- Stb.-Stützwand, Befestigung mit 2 Stück Bolzenanker
  M12 x 145mm, je Geländerpfosten

Montage horizontal und geneigt entlang Treppenläufe,
siehe Ausführungszeichnungen

Eckausbildung siehe nachfolgende Position

Einbaubereich: Treppenaufgang am Tiefhof TG
Menge: 16,500 m

**01.37 Untergurt/ Z-Profil Eckstoß**
Herstellen eines Eckstoßes, Z-Profil an Z-Profil, im 90°- Winkel bzw. 108,5°-Winkel auf Gehrung schneiden
Menge: 2,000 St

**01.38 Seilnetzkonstruktion entlang Treppenläufe**
*** Bezugsbeschreibung
Edelstahlseilnetz für vertikale Absturzsicherung
liefern und an vorbeschriebenen Ober- und Untergurt/ Geländerpfosten montieren

Edelstahlnetz bestehend aus
Edelstahlhochleistungsseilen

Seilkonstruktion  7x7
Seildurchmesser  Ø 1,5mm
Maschenweite  40x69mm
Maschenwinkel  60°
Netzausrichtung  horizontal
Farbe Netzseil,
Klemmen:  Edelstahl blank

Netzhöhe  bis 1,065m (Abstand Laschen)

einschließlich Netzklemmen und Randösen

Randseile horizontal und vertikal:
nicht rostender WSC Edelstahl, Ø 8mm (Seilkonstruktion 6x19), Anzahl und Lage gem. Werk- und Montageplanung des AN

Randseile sind oben und unten durch Laschen an Ober- und Untergurt je Pfosten zu führen, Pfostenabstand: bis 0,99m

Montage horizontal und geneigt entlang Treppenläufe,
siehe Ausführungszeichnungen

Ausführung Seilnetze siehe auch Ausführungsbeschreibung Stahlseilnetze in ZTV Metallbauarbeiten

Abrechnung in Laufmeter
Menge: 9,900 m

**01.39 Seilnetzkonstruktion, Montage horizontal**
*** wie Position 01.38
- Pfostenabstand bis 1,05m

- Montage horizontal
Menge: 2,100 m

**01.40 Seilnetzkonstruktion, Montage horizontal**
*** wie Position 01.38
- Pfostenabstand bis 0,98m

- Montage horizontal
Menge: 3,900 m

**01.41 Handlauf Flachstahl**
Handlauf Flachstahl, 10mm, feuerverzinkt,
Abwicklung ca. 150mm, 1-fach gekantet mit Außenradius
r = 10mm, mit Trennscheibe ca. 10x50mm auf Obergurt aufgesetzt

Stöße stumpf, Anzahl nach Erfordernis und Wahl des Bieters

Befestigung:
verdeckte Verschraubung von unten durch Obergurt

Montage horizontal und geneigt entlang Treppenläufe

Richtungs- und Neigungsänderungen und Endausbildung siehe nachfolgende Positionen

Einbaubereich: Treppe am Tiefhof TG
Menge: 16,500 m

**01.42 Handlauf Flachstahl, Neigungs- und Richtungsänderung**
Ausbildung Stoß in vorbeschriebenen
Handlaufkonstruktionen bei Neigungs- und/oder Richtungsänderungen
Menge: 5,000 St

**01.43 Handlaufende Flachstahl**
Handlaufende/ "Endkappe" als Flachstahl angepasst an Form vorbeschriebenen Handlaufs, Flachstahl 1-fach gekantet mit  Außenradius r = 10mm
Menge: 2,000 St

*Hinweis: TREPPE TG OST*
Zur Ausführung soll eine Stahl- Geländerkonstruktion mit Edelstahlseilnetzen sowie Rundstahlrohr- Handläufen entlang des Treppenaufgangs Tiefgarage Ost kommen. Der Treppenaufgang verläuft entlang der Fassadenbekleidung aus Stb.-Fertigteilen, Fassade MZH West.

Treppe TG Ost:
1-läufige Treppe mit Zwischenpodest

Steigung: 16,4/30cm, 17 + 11 Steigungen
Höhe Zwischenpodest: 2,785m ü OK FFB UG
Tiefe Zwischenpodest: 1,55m

gem. Ausführungszeichnungen:

- Detail DT 65111 Detail Fluchttreppe TG Ost
- Detail DT 65110 Fluchttreppe TG Ost

**01.44 Handlauf Rundrohr, Montage an Stahlbeton/ Flachstahl**
Handlauf, Rundstahlrohr, Ø 40mm mit Konsolen
an bauseitiger Stb.-Stützwand befestigt

Ausführung gem. Ausführungsbeschreibung
Rundstahlrohr- Handläufe (ZTV Metallbauarbeiten)

Abschluss Austritt: an Flachstahl- Geländerpfosten geführt
Abschluss Antritt: an Stb.-Wand geführt

Ausladung Bereich Austritt:
bis 215mm, Diagonalstäbe nach stat. Erfordernis

Befestigungsuntergrund:
- Stb.- Stützwand
- Stirnseite Geländerpfosten, Flachstahl 15x60mm
  im Bereich Austritt

Richtungs- und Neigungsänderungen sowie Endausbildung entsprechend nachfolgender Positionen

Einbaubereich: Treppenaufgang TG Ost
Menge: 11,500 m

**01.45 Handlauf Rundrohr, Montage an Stahlbetonfertigteilen**
Handlauf, Rundstahlrohr, Ø 40mm mit Konsolen
an bauseitigen Stb.-Fertigteilen befestigt

Ausführung gem. Ausführungsbeschreibung
Rundstahlrohr- Handläufe (ZTV Metallbauarbeiten)

Abschluss Austritt: auf oberste Stufe geführt
Abschluss Antritt: an Stb.-Wand geführt

Befestigungsuntergrund:
- Stb.-Fertigteile, d= 30mm mit Verstärkungen
  für Handlaufbefestigung

einschließlich Abstimmung mit AN BFT- Fassade

Richtungs- und Neigungsänderungen sowie Endausbildung entsprechend nachfolgender Positionen

Einbaubereich: Treppenaufgang TG Ost
Menge: 12,300 m

**01.46 Handlauf Rundrohr, Neigungs- und Richtungsänderung**
Ausbildung Stoß in vorbeschriebenen
Handlaufkonstruktionen bei Neigungs- und/oder Richtungsänderungen
Menge: 9,000 St

**01.47 Handlaufende gerade an L-Profil**
Endausbildung in vorbeschriebener Handlaufkonstruktion Rundrohr als gerades Ende auf oberste Stufe geführt

aufgeschweißt auf

- L-Profil, Stahl, feuerverzinkt, 180x70mm,
d= 8mm, Befestigung seitlich an Treppenlauf (Stb.-Fertigteil) nach statischer Erfordernis

Hinweis: Abstimmung mit AN ELT erforderlich: Sicherheitsabstand wegen Heizmatten in Fertigteil müssen eingehalten werden.
Menge: 1,000 St

**01.48 Handlaufende gebogen**
Endausbildung in vorbeschriebener Handlaufkonstruktion Rundrohr als Endbogen 90°, einschl. Endkappe bis 10mm vor angrenzendes Bauteil geführt
Menge: 3,000 St

**01.49 Geländerpfosten Flachstahl**
*** Bezugsbeschreibung
Geländerpfosten, Flachstahl, feuerverzinkt, 15x60mm,
Höhen bis 1,085m

im Abstand a = 0,985m - 1,35m an nachbeschriebenen Obergurt und unterseitig an Fußplatten geschweißt

mit 1 Stück angeschweißter Lasche 20x35x6mm mit Bohrung
für Randseilführung nachbeschriebenen Edelstahlseilnetzes

Befestigung:
je Pfosten mit Fußplatte, 120x120mm, d = 8mm
von oben auf Stb.-Wand geschraubt, Dimensionierung und Befestigung nach stat. Erfordernis

Abrechnung pro Stück

Einbaubereich: Treppenaufgang TG Ost
Menge: 8,000 St

**01.50 Geländerpfosten Anfang/ Ecke/ Ende**
*** wie Position 01.49
Geländerpfosten, 20x60mm
an Anfang, Ende sowie Ecke der Geländerkonstruktion

Dimensionierung nach stat. Erfordernis
Menge: 4,000 St

**01.51 Obergurt**
Obergurt Flachstahl, feuerverzinkt, 15x60mm
auf vorbeschriebene Geländerpfosten geschweißt

mit angeschweißter Lasche 20x35x6mm mit Bohrung
je Geländerpfosten, für Randseilführung nachbeschriebenen Edelstahlseilnetzes

Stöße bei Elementierung Geländerkonstruktion als Überlappstoß, wechselseitige Ausklinkung jeweils um die Hälfte der Materialdicke, Stöße miteinander verschraubt,
Anzahl nach Erfordernis und Wahl des Bieters

Richtungsänderung siehe nachfolgende Position

Einbaubereich: Treppenaufgang TG Ost
Menge: 11,000 m

**01.52 Obergurt, Neigungs- und Richtungsänderung**
Ausbildung Stoß in vorbeschriebenen
Obergurt bei Neigungs- und/oder Richtungsänderungen
Menge: 1,000 St

**01.53 Seilnetzkonstruktion, Montage an Stahlgeländer**
Edelstahlseilnetz für vertikale Absturzsicherung
liefern und an vorbeschriebenen Laschen an Obergurt und Geländerpfosten montieren

Edelstahlnetz bestehend aus
Edelstahlhochleistungsseilen

Seilkonstruktion  7x7
Seildurchmesser  Ø 1,5mm
Maschenweite  40x69mm
Maschenwinkel  60°
Netzausrichtung  horizontal
Farbe Netzseil,
Klemmen:  Edelstahl blank

Netzhöhe  bis 1,065m (Abstand Laschen)

einschließlich Netzklemmen und Randösen

Randseile horizontal und vertikal:
nicht rostender WSC Edelstahl, Ø 8mm (Seilkonstruktion 6x19), Anzahl und Lage gem. Werk- und Montageplanung des AN

Randseile sind oben und unten durch Laschen an Obergurt und Geländerpfosten zu führen, Pfostenabstand: 0,985m - 1,35m

Montage horizontal und über Eck im 90°- Winkel, siehe Ausführungszeichnungen

Ausführung Seilnetze siehe auch  Ausführungsbeschreibung Stahlseilnetze in ZTV Metallbauarbeiten

Abrechnung in Laufmeter

Einbaubereich: Treppenaufgang TG Ost
Menge: 11,000 m

**01.54 Handlauf Flachstahl**
Handlauf Flachstahl, 10mm, feuerverzinkt,
Abwicklung ca. 150mm, 1-fach gekantet mit Außenradius
r = 10mm, mit Trennscheibe ca. 10x50mm auf Obergurt aufgesetzt

Stöße stumpf, Anzahl nach Erfordernis und Wahl des Bieters

Befestigung:
verdeckte Verschraubung von unten durch Obergurt

Montage horizontal

Richtungsänderung und Endausbildung siehe nachfolgende Positionen

Einbaubereich: Treppenaufgang TG Ost
Menge: 11,000 m

**01.55 Handlauf Flachstahl, Neigungs- und Richtungsänderung**
Ausbildung Stoß in vorbeschriebener
Handlaufkonstruktion bei Neigungs- und/oder Richtungsänderungen
Menge: 1,000 St

**01.56 Handlaufende Flachstahl**
Handlaufende/ "Endkappe" als Flachstahl angepasst an Form vorbeschriebenen Handlaufs, Flachstahl 1-fach gekantet mit  Außenradius r = 10mm
Menge: 2,000 St

**01.57 Seilnetzkonstruktion, Montage an Handlauf**
Edelstahlseilnetze für vertikale Absturzsicherung
liefern und an nachbeschriebene Ösen an Rundrohr- Handläufen montieren

Edelstahlnetz bestehend aus
Edelstahlhochleistungsseilen

Seilkonstruktion  7x7
Seildurchmesser  Ø 1,5mm
Maschenweite  40x69mm
Maschenwinkel  60°
Netzausrichtung  horizontal
Farbe Netzseil,
Klemmen:  Edelstahl blank

Fläche:  bis 0,67m²
  (Geometrie polygonal)

einschließlich Netzklemmen und Randösen

Randseile horizontal und vertikal:
nicht rostender WSC Edelstahl, Ø 8mm (Seilkonstruktion 6x19), Anzahl und Lage gem. Werk- und Montageplanung des AN

Randseile sind durch Ösen entlang des Rundrohr- Handlaufs zu führen

Ausführung Seilnetze siehe auch Ausführungsbeschreibung Seilnetzkonstruktionen in ZTV Metallbauarbeiten
sowie Ausführungszeichnungen

Abrechnung in Stück

Einbaubereich: Treppenaufgang TG Ost
Menge: 1,000 St

**01.58 Ösen an Handlauf**
Ösen an vorbeschriebene Handlaufkonstruktionen geschweißt
als Randseilführung vorbeschriebener Seilnetzkonstruktionen mit Verlängerung im 45°-Winkel (siehe Regeldetail Handlauf)

Profilstärke nach stat. Erfordernis
Anzahl und Lage gem. Werk- und Montageplanung des AN

Kalkulationsgrundlage: 5 Stück

Abrechnung pro Seilnetzkonstruktion Pos. 01.57
Menge: 1,000 St

### Titel 02 Geländerkonstruktionen Tribüne

*Hinweis: GANZGLASGELÄNDERSYSTEM TRIBÜNE*
siehe Ausführungszeichnungen:

- Detail DT 43212 Detail Glasbrüstung
- Ausführungsplan GR 03120 MZH EG

**02.1 Ganzglasgeländersystem**
Liefern und Montieren eines Ganzglasgeländersystems, Holmlast: 2,0kN/m, mit "Allgemeinen bauaufsichtlichem Prüfzeugnis" und Typenprüfbericht einschl. aller notwendigen Zubehörteile und Befestigungsmittel

Verglasung:
- VSG-ESG 2x15mm
- Scheibenhöhe: 1235mm
- ballwurfsichere Ausführung
- Glasfugenbreite 8mm

Kantenschutzprofil Verglasung:
- U-Profil, Edelstahl geschliffen, Höhe 6mm,
  mit Klebebefestigung

Befestigungsprofil:
- U-förmiges Profil, Aluminium unbehandelt
- Abmessungen: Breite bis 75mm, Höhe gem. System
- Einspannhöhe > 100mm
- Montage seitlich an Stb.-Wand, Befestigungsabstand
  nach stat. Erfordernis
- einschl. Montageset (Dichtungen, etc.)
- einschl. Vorbohrungen für Montage nachfolgend
  beschriebenen Stahlwinkels

Abschluss seitlich: bis 10mm vor Prallwand laufend

Einbauhöhe: 2,70m ab OK FFB Sporthallenboden

Einbaubereich: Tribüne MZH, Innenbereich
Menge: 45,100 m

**02.2 Ganzglasgeländersystem, zusätzl. Stahlwinkel**
Stahlwinkel, l-förmig, 60x60x8mm, feuerverzinkt
durchlaufend an vorbeschriebenen Befestigungsprofil des Ganzglasgeländersystems befestigt

als Auflager Ballabrollbrett (Leistung AN Prallwand)

Einbaubereich: Tribüne MZH Innenbereich
Menge: 45,100 m

*Hinweis: GELÄNDER STEHPLÄTZE, BARRIEREFREIE PLÄTZE*
siehe Ausführungszeichnungen:

- Detail DT 63321 Geländer Tribüne
- Detail DT 63322 Geländertür Kanzel

- Ausführungsplan GR 03120 MZH EG

**02.3 Geländer Stehplätze, Breite = 5,88m**
*** Bezugsbeschreibung
Stahl- Geländerkonstruktion aus
Hohlprofilen 40x80x5mm, Kantenradius r = 5mm bestehend aus Geländerpfosten, Obergurt als Handlauf und Zwischengurt

Höhe:  1,20m über OK FFB
Breite:  5,88m

Pfostenabstand: a = 1,945m

- Zwischengurt auf Höhe 0,825m zwischen Pfosten geschweißt

- Obergurt/ Handlauf auf Geländerpfosten geschweißt
  -> Eckausführung auf Gehrung

Befestigung:
je Geländerpfosten 2x von vorne sichtbar
an Stb.- Sitzstufe geschraubt,
Befestigung mit Senkkopfschrauben nach stat. Erfordernis,
Randabstand ≥ 80mm,
einschl. Abstandhalter 10mm, h = 380mm
zum Toleranzausgleich

Oberfläche:
Stahl feuerverzinkt, pulverbeschichtet in RAL-Farbton

Stöße:
mit Innenrohr, Verschraubung an unterseitig an Obergurt/ Handlauf mit Senkkopfschrauben

Einbaubereich: Tribüne MZH Stehplätze, Innenbereich
Menge: 2,000 St

**02.4 Geländer Stehplätze, Breite = 5,03m**
*** wie Position 02.3
- Breite: 5,03m
- Pfostenabstand: a = 1,665m
Menge: 1,000 St

**02.5 Geländer Stehplätze, Breite = 3,53m**
*** wie Position 02.3
- Breite : 3,53m
- Pfostenabstand: a = 1,745m
Menge: 1,000 St

**02.6 Geländer Stehplätze, Breite = 4,24m**
*** wie Position 02.3
- Breite : 4,24m
- Pfostenabstand: a = 2,10m

- Befestigung Pfosten Bereich Regiekanzel:
  3x von vorne an Stb.- Aufgang Regiekanzel
  geschraubt, Abstandhalter über gesamte Pfostenhöhe

- mit angeschweißten Anschlag, Stahl, rechteckig 40x40mm,
  d= 4mm, pulverbeschrichtet in RAL-Farbton, mit aufgeklebtem
  Elastikpuffer, als Türstopper für nachbeschriebene
  Geländertür
Menge: 1,000 St

**02.7 Geländer Stehplätze, Breite = 4,74m**
*** wie Position 02.3
- Breite : 4,74m
- Pfostenabstand: a = 2,35m

- Befestigung Pfosten Bereich Regiekanzel:
  3x von vorne an Stb.- Aufgang Regiekanzel
  geschraubt, Abstandhalter über gesamte Pfostenhöhe
Menge: 1,000 St

**02.8 Geländertür Regiekanzel**
Stahl- Geländertür mit Verglasung
eingebaut in vorbeschriebene Geländer Stehplätze
im Bereich der Regiekanzel

Abmessungen Geländertür gesamt:
B 0,86m x H 1,18m

Geländertür- Rahmen:
Edelstahlklemmprofil, 44x43x3mm,
pulverbeschichtet in RAL-Farbton, zur Trockenverglasung im Innenbereich,  mit eingerollter Dichtung als Klemme

Verglasung:
VSG 1x 12mm
h = ca. 1125mm, b = ca. 805mm

Beschläge:
2x Rollenbänder, verzinkt, Öffnungswinkel 180°
pulverbeschichtet in RAL-Farbton
an Geländerpfosten vorbeschriebenen Geländers Stehplätze Bereich Regiekanzel befestigt

Anschlagpuffer, selbstklebend, in RAL-Farbton, an Geländer Stehplätze montiert
Menge: 1,000 St

**02.9 Geländertürüberfalle**
abschließbare Geländertürüberfalle aus Stahl für vorbeschriebene Geländertür im Bereich der Regiekanzel

Platte mit integriertem Schlossprofil:
ca. 35x30mm, h = ca. 30mm

Überfalle Beschlag:
ca. 20x30mm, d= ca. 3mm

Überfalle:
ca. 100x32mm, d= ca. 3mm
abschließbar und selbstschließend

Befestigung:
von oben an Geländerpfosten bzw. Geländertür

Oberfläche:
pulverbeschichtet in RAL-Farbton
Menge: 1,000 St

**02.10 Geländer barrierefreie Plätze**
l-förmige Stahl- Geländerkonstruktion aus
Hohlprofilen 40x80x5mm, Kantenradius r = 5mm bestehend aus Geländerpfosten, Obergurt als Handlauf und Zwischengurt, mit freitragender Ecke

Höhe:  0,65m über OK FFB
Abwicklung:  1,88m + 0,34m

Pfostenabstand: a = 1,225m, a = 0,635m, a = 0,30m

- Zwischengurt auf Höhe 0,10m zwischen Pfosten geschweißt

- Obergurt/ Handlauf auf Geländerpfosten geschweißt
  -> Eckausführung auf Gehrung

Befestigung:
je Geländerpfosten mit
Innenpfosten als C-Profil 70x30x5mm, Länge = ca. 350mm
mit angeschweißter Fußplatte, d =5mm auf Stb.-Boden geschraubt, Befestigung mit Madenkopfschrauben nach stat. Erfordernis, einschl. Toleranzausgleich 10mm,
Geländerpfosten auf Innenpfosten gesteckt und je 2x sichtbar mit Senkkopfschrauben, nach stat. Erfordernis verschraubt

Oberfläche:
Stahl feuerverzinkt, pulverbeschichtet in RAL-Farbton

Stöße:
mit Innenrohr, Verschraubung an unterseitig an Obergurt/ Handlauf mit Senkkopfschrauben

Ausbildung von Außen/ Innenecken:
auf Gehrung

Hinweis: 2x in gespiegelter Ausführung

Einbaubereich: Tribüne MZH barrierefreie Plätze, Innenbereich
Menge: 4,000 St

*Hinweis: BRÜSTUNG REGIEKANZEL*
siehe Ausführungszeichnungen:

- Detail DT 63500 Grundriss EG Kanzel
- Detail DT 63501 Grundriss OG Kanzel
- Detail DT 63502 Schnitt W-O Kanzel
- Detail DT 63503 Ansicht Süd Kanzel
- Detail DT 63504 Ansicht West Kanzel
- Detail DT 63505 Ansicht Ost Kanzel

- Detail DT 63507 Detail Brüstung Kanzel

**02.11 Regiekanzel, Geländerkonstruktion**
Stahl- Geländerkonstruktion aus
Hohlprofilen 40x80x4mm bestehend aus
Geländerpfosten und Obergurt

Geländerpfosten:
Höhe = 1,02m, Pfostenabstand a ≤ 0,80m
(Kalkulationgrundlage: 20 Stück)

pro Geländerpfosten mit Fußplatte 100x200x12mm, mit je 2 Stück Bolzenanker M12x120mm auf Stb.-Boden geschraubt, Randabstand mind. 8cm, einschl. Toleranzausgleich 10mm

Obergurt:
durchlaufend, auf Geländerpfosten geschweißt
einschließlich 4x Eckausbildung

Oberfläche: Stahl feuerverzinkt

Anschluss: bis auf 30mm an Stb.-Brüstung Treppenaufgang geführt

einschließlich erforderlicher Vorbohrungen zur Befestigung nachbeschriebener Unterkonstruktionen zur Beplankung sowie Abschluss der Brüstung oben

Abrechung in Laufmeter Geländerkonstruktion

Einbaubereich: Regiekanzel Tribüne Mehrzweckhalle
Menge: 13,250 m

**02.12 Regiekanzel, Beplankung Innen**
innenseitige Beplankung vorbeschriebener Geländerkonstruktion aus Unterkonstruktion und Beplankung

Unterkonstruktion aus:
UW-Trockenbauprofile, 30mm, Befestigung seitl. an Obergurt bzw. auf Stb.-Boden

Beplankung:
Faserzementplatte, 12,5mm, nicht brennbar, natur
sichtbar auf UW- Profilen verschraubt

einschließlich Ausbilden von 4x Innenecke -> Plattenstoß stumpf

Anschlüsse:
- an Brüstungsabschluss mit Schattenfuge 5mm
- an Boden mit Schattenfuge 10mm
- an Stb.-Brüstung Treppenaufgang

Abrechnung in m2

Einbaubereich: Regiekanzel Tribüne Mehrzweckhalle
Menge: 13,800 m²

**02.13 Regiekanzel, Beplankung Außen**
außenseitige Beplankung vorbeschriebener Geländerkonstruktion verdeckt befestigt bestehend aus Unterkonstruktion,Trägerplatte und Blechverkleidung

Unterkonstruktion:
Einhängeagraffen mit Hinterschnittanker rückseitig an Trägerplattte befestigt eingehängt in
horizontale Trägerprofile, befestigt an Geländerpfosten bzw. Obergurt

Trägerplatte:
Faserzementplatte, 12,5mm, nicht brennbar
wichtig: je Außenseite Kanzel im Verbund
als großformatige Trägerplatte des Edelstahlblechs
einschließlich Ausbilden von 4x Außenecke
-> Plattenstoß auf Gehrung

Blechverkleidung:
Edelstahlblech, Höhe = 1,23m, über Stirnseiten der Trägerplatte gekantet
V2A Spiegeloberfläche mit höchster Politurstufe, rostfrei
vollflächig möglichst fugenlos auf Trägerplatte aufgebracht, Befestigung stirnseitig an Trägerplatten
einschließlich 4x vertikale Ecke Kantung im 45°-Winkel

Anschlüsse:
- an Brüstungsabschluss mit Schattenfuge 10mm
- an Kanzel-Auskragung mit Schattenfuge 15mm
- an Stb.-Brüstung Treppenaufgang

Abrechnung in m2

Einbaubereich: Regiekanzel Tribüne Mehrzweckhalle
Menge: 17,000 m²

**02.14 Regiekanzel, oberer Abschluss Brüstung**
Brüstungsabschluss
Flachstahl feuerverzinkt, 195x10mm
durchlaufend, Kanten gefast, Montage geneigt (Neigung nach Innen), verdeckt verschraubt von unten über Obergurt

einschließlich abgeschrägte Unterkonstruktion
auf Obergurt aufgesetzt
Menge: 13,750 m

### Titel 03 Gitterrostabdeckungen, Gitterrost- Zwischendecke, Stahltreppen

*Hinweis: GITTERROSTABDECKUNGEN*
gem. Ausführungszeichnungen:

- Detail DT 20024 Abdeckung Hebeanlage M.-1.07 / S.-1.T04

**03.1 Abdeckung Übergabe M.-1.07**
Gitterrostabdeckung begehbar, Flächenlast 5kN/m2
Punktlast 2,5kN, zu überdeckende Fläche: L 2,06m x B 2,06m, bestehend aus

Abdeckung:

- 6 Stück Pressrost

Abmessungen:  6x L 1,02m x B 0,68m
  davon 1 Stück als Öffnungsklappe

Mascheneinteilung: 33,3x33,3mm
Tragstab:  nach stat. Erfordernis

Rutschhemmklasse:  R9

Unterkonstruktion:
- Stahlprofil U140, S235, feuerverzinkt, mit 2-seitig umlaufend
  angeschweißtem Randblech 80/4mm,
  Befestigung an STB-Wand bzw. STB-Bodenplatte,
  einschließlich Mörtelbett als Toleranzausgleich,
  Abwicklung: 4x 2,06m

- Stahlprofil HEA 120, S235, feuerverzinkt, als Zwischenauflager
  Trägerenden an U-Profilen befestigt, Länge 2,06m

Einbaubereich:  UG Mensa, Raum "Übergabe TWW M.-1.07"
Menge: 1,000 St

**03.2 Abdeckung Hebeanlage S.-1.T04**
Gitterrostabdeckung begehbar, Flächenlast 5kN/m2
Punktlast 2,5kN, zu überdeckende Fläche: L 2,06m x B 2,12m, bestehend aus

Abdeckung:

- 6 Stück Pressrost

Abmessungen:  6x L 1,02m x B 0,70m
  davon 1 Stück als Öffnungsklappe

Mascheneinteilung: 33,3x33,3mm
Tragstab:  nach stat. Erfordernis

Rutschhemmklasse:  R9

Unterkonstruktion:

- Stahlprofil U140, S235, feuerverzinkt, mit 3-seitig umlaufend
  angeschweißtem Randblech 80/4mm,
  Befestigung an STB-Wand bzw. STB-Bodenplatte,
  einschließlich Mörtelbett als Toleranzausgleich,
  Abwicklung: 2x 2,06m, 2x 2,12m

- Stahlprofil HEA 120, S235, feuerverzinkt, als Zwischenauflager
  Trägerenden an U-Profilen befestigt, Länge 2,12m

Einbaubereich: UG Mehrzweckhalle, Raum "Hebeanlage S.-1.T04"
Menge: 1,000 St

**03.3 Ausschnitt bis Ø 110mm**
*** Bezugsbeschreibung
Ausschnitt für Leitungen bis Ø 110mm in vorbeschriebenen Gitterrostabdeckungen

Fertigung nach Aufmaß gem. tatsächlicher Ausführung
Menge: 3,000 St

**03.4 Ausschnitt bis Ø 135mm**
*** wie Position 03.3
Ausschnitt für Leitungen bis Ø 135mm
Menge: 1,000 St

**03.5 Ausschnitt bis Ø 85mm**
*** wie Position 03.3
Ausschnitt für Leitungen bis Ø 85mm
Menge: 1,000 St

**03.6 Steigbügel**
Steigbügel für den Einsatz in Schächten, Auftrittsbreite mind. 30cm, Stahl- PP- ummantelt, mit Steigmaß 25cm an der Stahlbetonwand befestigt

Schachtabmessungen L 2,06m x B 2,06m, Schachttiefe  3,50m bzw. L 2,06m x B 2,12m, Schachttiefe 3,20m
Menge: 24,000 St

**03.7 Schachteinstieghilfe mit Einsteckhülse**
Schachteinstieghilfe bestehend aus Haltestange und Einsteckhülse, Edelstahl, Länge der Haltestange ü. OK Schachtrand mind. 1,00m,
Haltestange transportabel

Befestigung der Einsteckhülse nach Herstellervorschriften an der Stahlbetonwand
Menge: 2,000 St

*Hinweis: GITTERROST- ZWISCHENDECKE*
gem. Ausführungszeichnung:

- Detail DT 43106 Unterhangdecke Flur S.1.V02 OG

**03.8 Zwischendecke, Gitterrost begehbar**
Gitterrost- Zwischendecke begehbar, Belastung 200kg/m2 bzw. Personenlast inkl. Werkzeugkoffer 150kg,
zu überdeckende Fläche: L 2,34m x B 5,65m, bestehend aus:

- 7 Stück Pressrost

Abmessungen:  6x L 2,34m x B 0,815m
  1x L 1,60m x B 0,815m
  -> Bereich Reviöffnung

Mascheneinteilung: 33,3x33,3mm
Tragstab:  nach stat. Erfordernis

Rutschhemmklasse:  R9

Oberfläche: Stahl, feuerverzinkt

Einbauhöhe: 3,75m ü. OK FFB

Unterkonstruktion in separater Position

Einbaubereich: MZH UG
Menge: 1,000 St

**03.9 Zwischendecke, Unterkonstruktion**
Unterkonstruktion für vorbeschriebene Gitterrost- Zwischendecke, bestehend aus:

- 6x Stahlträger IPE 140, Einzellänge: 2,34m
  mit Langloch- Vorbohrungen zur Befestigung der Trägerenden
  mit je 4x M12 8.8 an
  je einer Stahlplatte 170x110x10mm mit Vorbohrungen,
  mittig angeschweißt an Kopfplatte Stahlträger,
  120x140x10mm, Befestigung Kopfplatte mit 2x Bolzanker
  M12 an Stb.-Wand

- 1x Stahlträger IPE 140, Länge: 0,815m, als Auswechslung
  und Auflager Gitterrost im Bereich der Reviöffnung

- 2x L-Winkelprofil 60x100x8mm, Einzellänge: 2,34m
  Befestigung nach stat. Erfordernis an Stb.-Wand, als Auflager
  Pressrost entlang Wand

Oberfläche: Stahl, feuerverzinkt

Einbaubereich: MZH UG
Menge: 1,000 St

**03.10 Ausschnitt bis Ø 110mm**
Ausschnitt für Leitungen bis Ø 110mm in vorbeschriebener Gitterrost- Zwischendecke

Fertigung nach Aufmaß gem. tatsächlicher Ausführung
Menge: 2,000 St

*Hinweis: GITTERROST- STUFEN*
gem. Ausführungszeichnung:

- Detail DT 64200 RLT Gitterrost-Stufe Mensa

**03.11 Gitterroststufe**
freistehende Gitterroststufe, feuerverzinkt, B 1,50m x T 0,60m,
Tritthöhe 140mm, bestehend aus

- Unterkonstruktion
  Winkel, 130x60x10mm, Länge = 600mm,
  nach stat. Erfordernis auf dem Rohboden befestigt,
  einschließlich angeschweißter Auflagelasche 50x8mm
  durchlaufend, zur Aufnahme

- 1x Pressrost, Mascheneinteilung 33,3x33,3mm
  Tragstab 30x4mm, Rutschhemmklasse: R 9

Einbaubereich: Untergeschoss Mensa,
RLT Küche M.-1.02, RLT Mensa M.-1.01
Menge: 2,000 St

*Hinweis: GITTERROSTABDECKUNG LÜFTUNGSSCHACHT*
gem. Ausführungszeichnung:

- Detail DT 25120 Lüftungsschacht TG

**03.12 Gittterrostabdeckung Lüftungsschacht**
Gitterrostabdeckung im Gefälle, befahrbar bis 3,5t,
zu überdeckende Fläche: L 2,00m x B 0,75m,
bestehend aus:

- 1x Gitterrost mit Randeinfassung Flachstahl:

Abmessungen:  2,00m x 0,75m

Mascheneinteilung: 30x10mm
Tragstab:  nach stat. Erfordernis

Rutschhemmklasse:  R10

- 1x Unterkonstruktion im Gefälle bestehend aus:

L-Profilen, 140 bis 155 x 120mm, 4-seitig,
Abwicklung ca. 5,50m (kurze Seiten Oberkante abgeschrägt)
einschl. umlaufend eingeschweißter Gitterrostauflage,
Befestigung auf Betonaufkantung nach stat. Erfordernis

Höhendifferenz im Gelände ca. 15mm, gem. Angabe Landschaftsarchitektur

einschließlich nachträgliches Eindichten der L-Profile

Oberfläche Unterkonstruktion und Gitterrost:
Stahl, feuerverzinkt

Einbaubereich: Außenbereich über TG
Menge: 1,000 St

*Hinweis: TREPPE VOR RLT-ZENTRALE MZW "Ost"*
Herstellen, Liefern und Montieren einer einläufigen Stahl-Treppenkonstruktion im Innenbereich, bestehend aus zwei Treppenwangen, dazwischen liegenden Gitterroststufen, einem Gitterrostpodest und einem außenliegenden dreiteiligen Stahl- Geländer.

Anzahl Steigungen: 7
Stufenmaß: 17,5/ 28cm
Abmessungen Podest: L bis 2,325m x B 1,10m
Höhe Podest ü. OK FFB: 1,24m

Rutschhemmklasse: R9

Hinweis:
Über die Treppe werden unter anderem Großkomponenten der Raumlufttechnik eingebracht mit einem Gewicht von bis zu 1000kg.

gem. Ausführungszeichnung:

- Detail DT 63602 MZH RLT S.-1.T06 Stahl-Treppe Ost

**03.13 Treppenwange, h = 280mm**
*** Bezugsbeschreibung
Treppenwange, Stahlblech, 10mm, feuerverzinkt,
Höhe = 280mm zur Aufnahme von 6 Stück Pressroststufen und eines Pressrostpodests

Gesamtabmessungen Treppenwange: H 1,35m x B 3,68m

einschließlich angeschweißte Auflagelasche 50x8mm,
Länge = 1,715m, zur Aufnahme Pressrostpodest

einschließlich angeschweißte Laschen zur Befestigung der Treppenwange auf dem Rohboden bzw. der Stb- Wand:
2 Stück, Abmessungen 90x90mm bzw. 190x90mm

Befestigungsgrund:
Wand Stahlbeton/ Rohboden,
Befestigung nach stat. Erfordernis

Einbaubereich: MZH UG, Stahltreppe "Ost"
Menge: 1,000 St

**03.14 Treppenwange, h = 240mm**
*** wie Position 03.13
- Wangenhöhe = 240mm
  -> Verjüngung im Bereich des Podests auf 90mm

- Gesamtabmessungen Treppenwange: H 1,27m x B 4,285m

- Länge angeschweiße Auflagelasche = 2,325m

Einbaubereich: MZH UG, Stahltreppe "Ost"
Menge: 1,000 St

**03.15 Pressroststufe**
Treppenstufe als Pressroststufe aus Stahl, feuerverzinkt, zwischen vorbeschriebene Treppenwangen montieren

Laufbreite:  1100mm
Stufentiefe:  305mm
Tragstab:  40x3mm
Mascheneinteilung: 33,3x33,3mm
Antrittskante:  gelocht

Einbaubereich: MZH UG, Stahltreppe "Ost"
Menge: 6,000 St

**03.16 Pressrostpodest**
Gitterrost als Pressrost, feuerverzinkt, zwischen vorbeschriebene Treppenwangen auf einer Höhe von 1,24m ü. OK FFB montieren

Breite x Länge:  1100 x 1715mm bzw. 2325mm
Fläche:  ca. 2,56m² (Geometrie polygonal)
Tragstab:  30x4mm
Mascheneinteilung: 33,3x33,3mm

Rutschhemmklasse:  R9

Auflager/ Befestigungsuntergrund:
vorbeschriebene Auflagelasche, Flachstahl 50x8mm

Einbaubereich: MZH UG, Stahltreppe "Ost"
Menge: 1,000 St

**03.17 Stahlgeländer dreiteilig**
Stahlgeländerkonstruktion, dreiteilig, Höhe +1,00m ü. Podest/ Treppenstufe, bestehend aus Vierkantrohrprofilen,
QR 50x50x5mm, Stahl feuerverzinkt:

- 3x Geländerpfosten, an vorbeschriebene Wange
  geschweißt, Höhen bis 1,19m

- Geländerholm, Abwicklung: 2,045m + 1,265m auf Pfosten
  geschweißt, einschließlich 1x Neigungsänderung,
  geneigt zu gerade

- Zwischenholm, Einzellängen: ca. 2,115m, 1,08m
  auf Höhe +0,50m ü, Podest/ Treppenstufe zwischen Pfosten
  geschweißt

Einbaubereich: MZH UG, Stahltreppe "Ost"
Menge: 1,000 St

*Hinweis: TREPPE VOR RLT-ZENTRALE MZW "West"*
Herstellen, Liefern und Montieren einer einläufigen Stahl-Treppenkonstruktion im Innenbereich, bestehend aus zwei Treppenwangen, dazwischen liegenden Gitterroststufen, einem zusätzlicher Auflagewinkel und weiteren Treppenwange, Gitterrostpodesten und einem außenliegenden dreiteiligen Stahl- Geländer.

Anzahl Steigungen: 7
Stufenmaß: 17,5/ 28cm
Abmessungen Podest: L 4,935m x B 1,60m
Höhe Podest ü. OK FFB: 1,24m

Rutschhemmklasse: R9

Hinweis:
Über die Treppe werden unter anderem Großkomponenten der Raumlufttechnik eingebracht mit einem Gewicht von bis zu 1000kg.

gem. Ausführungszeichnung:

- Detail DT 63601 MZH RLT S.-1.T06 Stahl-Treppe West

**03.18 Treppenwange, h = 240mm**
Treppenwange, Stahlblech, 10mm, feuerverzinkt,
Höhe = 240mm, Verjüngung im Bereich des Podestes auf 90mm zur Aufnahme von 6 Stück Pressroststufen und Pressrostpodest

Gesamtabmessungen Treppenwange: H 1,27m x B 3,34m

einschließlich angeschweißte Auflagelasche 50x8mm,
Länge = 1,60m zur Aufnahme Pressrostpodest

einschließlich angeschweißte Laschen zur Befestigung der Treppenwange auf dem Rohboden bzw. der Stb- Wand:
2 Stück, Abmessungen 90x90mm bzw. 190x90mm

Befestigungsgrund:
Rohboden, Stb.- Wand
Befestigung nach stat. Erfordernis

Einbaubereich: MZH UG, Stahltreppe "West"
Menge: 1,000 St

**03.19 Treppenwange, h = 280mm**
Treppenwange, Stahlblech, 10mm, feuerverzinkt,
Höhe = 280mm, Verjüngung im Bereich des Podestes auf 90mm durch oberseitige Ausklinkung, zur Aufnahme von 6 Stück Pressroststufen und Pressrostpodest

Gesamtabmessungen Treppenwange: H 1,35m x B 3,34m

einschließlich angeschweißte Auflagelasche 50x8mm,
Länge = 1,60m zur Aufnahme Pressrostpodest

einschließlich angeschweißte Laschen zur Befestigung der Treppenwange auf dem Rohboden bzw. der Stb- Wand:
2 Stück, Abmessungen 90x90mm bzw. 190x90mm

Befestigungsgrund:
Rohboden, Stb.- Wand
Befestigung nach stat. Erfordernis

Einbaubereich: MZH UG, Stahltreppe "West"
Menge: 1,000 St

**03.20 Treppenwange gerade, h = 280mm**
Treppenwange, Stahlblech, 10mm, feuerverzinkt,
Höhe = 280mm, zur Aufnahme des Pressrostpodests
zwischen Wange und Stb.- Wand eingebracht

Gesamtabmessungen Treppenwange: H 0,28m x B 3,845m

einschließlich angeschweißte Auflagelasche 50x8mm,
Länge = 3,825m zur Aufnahme Pressrostpodest

einschließlich angeschweißte Lasche zur Befestigung der Treppenwange an Stb- Wand: 1 Stück, Abmessungen 90x90mm

einschließlich Anschluss an vorbeschriebene Wange,
Höhe = 280mm, nach Wahl des Bieters

Befestigungsgrund:
Stb.- Wand/ Stahlwange, 10mm
Befestigung nach stat. Erfordernis

Einbaubereich: MZH UG, Stahltreppe "West"
Menge: 1,000 St

**03.21 Auflagerwinkel**
L-Profil, Stahl feuerverzinkt, 100x60x10mm
als Auflager entlang der Wand für nachbeschriebenes Pressrostpodest

Befestigungsgrund:
Stb.-Wand, Befestigungs nach stat. Erfordernis

Einbaubereich: MZH UG, Stahltreppe "West"
Menge: 3,840 m

**03.22 Stütze**
Stütze Stahl, feuerverzinkt,
Vierkantrohrprofil QR 50x50x5mm, Höhe = 1,24m

Anschluss oben: an Auflagelasche Podest angeschlossen
Anschluss unten: mit angeschweißter Fußplatte 150x150x10mm auf Rohboden geschraubt

Befestigung nach stat. Erfordernis

Einbaubereich: MZH UG, Stahltreppe "West"
Menge: 1,000 St

**03.23 Pressroststufe**
Treppenstufe als Pressroststufe aus Stahl, feuerverzinkt, zwischen vorbeschriebene Treppenwangen montieren

Laufbreite:  1100mm
Stufentiefe:  305mm
Tragstab:  40x3mm
Mascheneinteilung: 33,3x33,3mm
Antrittskante:  gelocht

Einbaubereich: MZH UG, Stahltreppe "West"
Menge: 6,000 St

**03.24 Pressrostpodest**
*** Bezugsbeschreibung
Gitterrost als Pressrost, feuerverzinkt, zwischen vorbeschriebene Treppenwangen auf einer Höhe von 1,24m ü. OK FFB montieren

Breite x Länge:  1100 x 1600mm
Tragstab:  30x4mm
Mascheneinteilung: 33,3x33,3mm

Rutschhemmklasse:  R9

Auflager/ Befestigungsuntergrund:
vorbeschriebene Auflagelaschen, Flachstahl 50x8mm

Einbaubereich: MZH UG, Stahltreppe "West"
Menge: 1,000 St

**03.25 Pressrostpodest**
*** wie Position 03.24
- Breite x Länge:  1460 x 3825mm

- Auflager/ Befestigungsuntergrund:
  vorbeschriebene Auflagelasche, Flachstahl 50x8mm
  vorbeschriebener Auflagerwinkel entlang Stb.- Wand

Einbaubereich: MZH UG, Stahltreppe "West"
Menge: 1,000 St

**03.26 Stahlgeländer dreiteilig**
Stahlgeländerkonstruktion, dreiteilig, Höhe +1,00m ü. Podest/ Treppenstufe, bestehend aus Vierkantrohrprofilen,
QR 50x50x5mm, Stahl, feuerverzinkt:

- 4x Geländerpfosten, an vorbeschriebene Wangen
  geschweißt, Höhen bis 1,19m

- Geländerholm, Abwicklung: 3,80m + 0,13m + 2,045m
  auf Pfosten geschweißt, einschließlich 1x Neigungs- und
  Richtungsänderung, geneigt zu gerade und Eckausbildung 90°

- Zwischenholm, Einzellängen: ca. 1,825m,  1,825m, 2,115m
  auf Höhe +0,50m ü, Podest/ Treppenstufe zwischen Pfosten
  geschweißt

Einbaubereich: MZH UG, Stahltreppe "West"
Menge: 1,000 St

*Hinweis: TRENNWAND TG*
gem. Ausführungszeichnung:

- Detail DT 57001 Trennwand TG

**03.27 Trennwand Wabengitter**
Herstellen, Liefern und Montieren einer Trennwand mit Wabengitter bestehend aus:

- Quadratrohr- Rahmen, Stahlprofil 60x60mm, feuerverzinkt
  Abmessungen Breite x Höhe = 4,50m x 2,65m,
  mit 2 Stück Zwischenpfosten, Höhe 3,27m (in Ebene Rahmen)
  oben und unten jeweils an Kopf- und Fußplatten,
  lxbxt = 180x180x15mm geschweißt
  Verschraubung nach stat. Erfordernis an Stb.-Decke bzw.
  Magerbeton- Auflager (Leistung AN Rohbau)

- Wabengitter, Edelstahl, gerade Wabe 185/120mm
  Abmessungen Breite x Höhe = 4,44m x 2,59m
  Befestigung mit Schienenverbindern auf mittiger Achse
  Quadratrohrrahmen

Einbaubereich: Tiefgarage
Menge: 1,000 St

### Titel 04 Ballfangzaun, Unterkonstruktion Schallschutzwand

*Hinweis: Hinweis zur Montage*
Kräne, Gerüste oder Hebegeräte stehen bauseits nicht zur Verfügung und sind in die Einheitspreise mit einzukalkulieren.

OK Ballfangzaun:  2,70m ü. OK Gelände
OK UK Schallschutzwand:  2,75m ü. OK Gelände

OK Gelände Tiefhof Tiefgarageneinfahrt:
bis - 4,60m unter OK Gelände

*Hinweis: BALLFANGZAUN*
Zur Ausführung soll ein Ballfangzaun bestehend aus einer Stahl- Unterkonstruktion und einer Ausfachung aus Edelstahl- Seilnetzen entlang des Tiefhofs der Tiefgarageneinfahrt kommen. Der Ballfangzaun wird durch einen eingehausten Treppenaufgang unterbrochen.

gem. Ausführungszeichnungen:

- Detail DT 94000 Übersicht Tiefhof TG
- Detail DT 94001 Schnitt Bohrpfahlwand/ Ballfangzaun
- Detail DT 94010 Ansicht Tiefhof TG Süd
- Detail DT 23270 Fassade MZW-Halle Südfassade Tiefhof TG

**04.1 Ballfangzaun, Stahlstützen mit Dübelplattenbefestigung**
Stahlstütze, QRO 120x8mm, feuerverzinkt, warm gefertigt
Höhe = 2,78m, seitlich an Dübelplatte geschweißt

einschl. Befestigung der Stahlstütze an bauseitige
Stb.- Wand mit:
- Dübelplatte Bl. 25x180x400mm dopplungsfrei + Z15 und
  Konterplatte Bl. 15x100x400mm, sowie
- 2 Stück eingeklebten Gewindestäben M20 - A4, nicht rostend

einschl. angeschweißter Gewindebolzen M12 im Abstand
a = max. 0,70m zur Aufnahme/ Befestigung zylindrischen Ösen als Randseilnetzführung

einschließlich 2 Stück Stahllaschen, hxb = mind. 80x40mm,
t= 12mm je Zwischenpfosten (6 Stück) für nachbeschriebenen Zwischenseilanschluss mit Gabel

Oberfläche:
Stahl feuerverzinkt, pulverbeschichtet in RAL- Farbton Vorauswahl: RAL 7048 perlmausgrau

Einbaubereich: entlang Tiefhof Tiefgarageneinfahrt
Menge: 10,000 St

**04.2 Ballfangzaun, Querträger**
Stahlprofil, RRO 120x60x8mm, feuerverzinkt, warm gefertigt
zwischen vorbeschriebene Stahlstützen mit angeschweißten Einschieblingen eingebracht, Einzellängen: 5x 2,03m, 3x 1,82m

einschließlich Vorbohrungen oberseitig für spätere Befestigung Blechabdeckung AN Spengler

einschl. angeschweißter Gewindebolzen M12 im Abstand
a = max. 0,70m zur Aufnahme/ Befestigung nachbeschriebener zylindrischen Ösen als Randseilnetzführung

Oberfläche:
Stahl feuerverzinkt, pulverbeschichtet in RAL- Farbton Vorauswahl: RAL 7048 perlmausgrau

Einbaubereich: entlang Tiefhof Tiefgarageneinfahrt
Menge: 15,600 m

**04.3 Ballfangzaun, Riegel unten**
L-Profil, Stahl feuerverzinkt, 180x80x10mm, warm gefertigt, zwischen vorbeschriebene Stahlstützen eingebracht
Einzellängen: 5x 2,03m, 3x 1,82m

Schenkel beidseitig voll angeschweißt (Torsion) an vorbeschriebene Dübelplatte der Stahlstütze

einschl. angeschweißter Gewindebolzen M12 im Abstand
a = max. 0,70m zur Aufnahme/ Befestigung nachbeschriebener zylindrischen Ösen als Randseilnetzführung

Oberfläche:
Stahl feuerverzinkt, pulverbeschichtet in RAL- Farbton Vorauswahl: RAL 7048 perlmausgrau

Einbaubereich: entlang Tiefhof Tiefgarageneinfahrt
Menge: 16,200 m

**04.4 Ballfangzaun, Seilnetzkonstruktion**
*** Bezugsbeschreibung
Edelstahlseilnetz für vertikale Absturzsicherung
liefern und an vorbeschriebene Unterkonstruktion aus Stahl montieren

Edelstahlnetz bestehend aus
Edelstahlhochleistungsseilen

Seilkonstruktion  7x7
Seildurchmesser  Ø 2,0mm
Maschenweite  60x104mm
Netzausrichtung  vertikal, stehende Masche
Farbe Netzseil,
Klemmen:  Edelstahl blank

Netzfläche  5 Netzfelder
  Netzfeldbreiten: 2,15m
  Netzfeldhöhen: 2,59m

einschl. Netzklemmen und zylindrische Randösen aus Edelstahl

Randseile horizontal und vertikal:
nicht rostender WSC Edelstahl, Ø 10mm, Seilkonstruktion 7x19
Kalkulationsgrundlage: 37,5lm

Die Randseile sind umlaufend durch zylindrische Randösen (Befestigung an Stahl- UK) zu führen.

Die vertikalen Randseile an den Zwischenpfosten sind oben und unten mit Seilgabel an vorbeschriebene Stahllaschen an Stahlstützen anzuschließen. (Zwischenseilanschluss)

Ausführung siehe auch Ausführungsbeschreibung Stahlseilnetze in ZTV Metallbauarbeiten und Ausführungszeichnungen

Einbaubereich: entlang Tiefhof Tiefgarageneinfahrt
Menge: 29,000 m²

**04.5 Ballfangzaun, Seilnetzkonstruktion**
*** wie Position 04.4
- 3 Netzfelder
  Netzfeldbreiten: 1,94m

- Randseile horizonal und vertikal:
  Kalkulationsgrundlage: 22,5lm

Einbaubereich: entlang Tiefhof Tiefgarageneinfahrt
Menge: 16,000 m²

*Hinweis: UNTERKONSTRUKTION SCHALLSCHUTZWAND*
gem. Ausführungszeichnungen:

- Detail DT 94000 Übersicht Tiefhof TG
- Detail DT 94001 Schnitt Bohrpfahlwand/ Ballfangzaun

**04.6 Unterkonstruktion Schallschutzwand, Stahlstütze mit Dübelplattenbefestigung**
Stahlstütze als Stahlträger IPE 240, Höhe = 3,55m
einschließlich:

- 4 x 2 Stück Stahlplatten, lxb = 220x57mm, d = 12mm
  als Auflager Holzbalken
  beidseitig an Trägerflanschen angeschweißt

- 2 Stück angeschweißte Dübelplatte Bl. 12x150x220mm

- Befestigung:
  je Dübelplatte mit 4x Bolzanker M16x170- A4 5-70,
  nichtrostend, seitlich an bauseitiger Stb.- Wand

Oberfläche:
alle Teile Stahl feuerverzinkt

Montage:
Stahlstützen im Abstand a = max. 2,00m an Stb.-Wand befestigt als Unterkonstruktion für spätere Bekleidung durch den AN Holzbau

Abrechnung pro Stück

Einbaubereich: entlang Tiefhof Tiefgarageneinfahrt
Menge: 41,000 St

### Titel 05 Abhangdecken

*Hinweis: Hinweis zur Montage*
Gerüste, Montagehilfen stehen bauseits nicht zur Verfügung und sind in die Einheitspreise mit einzukalkulieren.

Arbeitshöhe: ca. 4,45m über OK Gelände UHD Balkon Mensa
Arbeitshöhe: ca. 4,00m über OK Gelände UHD Eingang MZH

Montage über Kopf

*Hinweis: UNTERHANGDECKE BALKON MENSA*
gem. Ausführungszeichnung:

- Detail DT 24224 Mensa Unterhangdecke Balkon

**05.1 Unterkonstruktion Abhangdecke**
Deckenunterkonstruktion, abgehängt,
Konstruktionshöhe = 26cm, zur Aufnahme nachbeschriebener Aluminium- Mäanderprofile, im Außenbereich, bestehend aus

- Abhängerprofilen, Länge ca. 20cm
  Anzahl nach stat. Erfordernis,
  Befestigung unterseitig an Stb.-Balkonauskragung,
  als Aufhängepunkte eines

- Kreuzrostes,
  Achsabstände und Dimensionierung der Profile
  nach stat. Erfordernis

Oberfläche: korrionsbeständig, nicht brennbar

Abmessungen Gesamfläche Mäanderprofil: 20,94m x 2,52m

Abrechung in m² Unterkonstruktion
Menge: 53,000 m²

**05.2 Abhangdecke Mäanderprofil**
Mäanderprofil, Aluminium
Höhe: 25mm, Gurtmaß ca. 167mm

Abmessungen Gesamfläche: 20,94m x 2,52m

Elementbreiten nach Wahl des Bieters
Elementlänge: 2,52m

Stärke: nach stat. Erfordernis

Stöße als Längsüberlappung, im Untergurt geschraubt oder genietet

Oberfläche: pulverbeschichtet in RAL- Farbton

alle Befestigungsmittel in Profil- Farbton

Profilierung entsprechend angrenzender Fassadenschalung mit
Pfostenbreite 60mm, Gurtmaß gem. Angabe AN Zimmerer
Menge: 53,000 m²

**05.3 Kleintierschutzgitter**
Kleintierschutzgitter aus Aluminium mit Lochung,
1-fach gekantet, Abwicklung ca. 150mm

Montage: umlaufend an bauseitiger Fassadenschalung aus Holz

Abrechnung in Laufmeter
Menge: 47,500 m

**05.4 Aussparung Ø 160mm**
werkseitige Aussparung in vorbeschriebener Mäanderprofil- Abhangdecke, rund, Ø 160mm, nach Angabe AN Elektro

Leuchte auf Mäanderprofil aufliegend,
Gewicht pro Leuchte von 1,0 kg ist bei der Planung der UK mit zu berücksichtigen
Menge: 5,000 St

*Hinweis: UNTERHANGDECKE EINGANGSBEREICH MZH*
gem. Ausführungszeichnung:

- Detail DT 23260 Fassade MZW-Halle Eingangsbereich

Einbaubereich: Eingangsbereich Mehrzweckhalle

**05.5 Unterkonstruktion Abhangdecke**
Unterkonstruktion Abhangdecke, Höhe 28,5cm, zur Aufnahme nachbeschriebenen Aluminium- Abhangdecke mit Lamellen,
im Außenbereich, bestehend aus

- Abhängerprofile, Länge ca. 23cm
  Anzahl nach stat. Erfordernis,
  Befestigung unterseitig an Stb.-Decke
  als Aufhängepunkte eines

- Kreuzrostes, Dimensionierung der Profile n. stat. Erfordernis

Oberfläche: korrionsbeständig, nicht brennbar

Abrechung nach m² Unterkonstruktion
Menge: 43,900 m²

**05.6 Abhangdecke Alublech**
Blech, Aluminium, d= 3mm

Längsstöße unter Lamellen verdeckt liegend
Fugenbild bei erforderlichen Querstößen ist mit ARCH abzustimmen
Menge: 43,900 m²

**05.7 Mehraufwand Aussparungen AW/ Stützen**
Mehraufwand für Ausparungen/ Anpassarbeiten im Bereich Anschluss an Außenwand oder Stütze in den Ebenen:

- Unterkonstruktion/ Kreuzrost
- Alu- Blech
- Alu- Lamellen

Abrechnung pro Anschluss an AW/ Stütze
Menge: 3,000 St

**05.8 Lamellen gerade**
*** Bezugsbeschreibung
Lamelle, Einzellängen bis 3,48m bestehend aus

- C-Profil, Aluminium
  von unten an Alu- Abhangdecke geschraubt
  als Unterkonstruktion und zur Aufnahme einer

- C-Profil- Lamelle, Aluminium, H 40mm x B 40mm
  Verschraubung seitl. mit Senkkopfschrauben an C-Profil- UK
  Oberfläche: pulverbeschichtet in RAL- Farbton
  Profilenden: geschlossen

alle Befestigungsmittel in Blech/ Lamellen- Farbton

Montage nach Aufmaß der Fassadenschalung vor Ort
Lamelle ist bündig an Fassaden- Holzlamelle mit Überstand 40mm anschließen

Mehraufwand für Anschluss an Fassadenschalung
in separater Position

siehe auch Skizze auf Detailzeichnung DT 23260
Menge: 187,000 m

**05.9 Lamellen angeschrägt**
*** wie Position 05.8
Längen bis 0,47m - 3,44m
Anordnung zwei angeschnittene Kreise ergebend,
zwischen vorbeschriebenen Lamellen gerade montiert,
siehe Ausführungszeichnung

Lamellenende:
geschlossen, angeschrägt im Radius r= 4,9m

hier: kein Anschluss an bauseitige Fassaden- Holzlamellen
Menge: 82,400 m

**05.10 Mehraufwand Anschluss Lamelle an Holzfassade**
Mehraufwand für bündigen Anschluss vorbeschriebener Metall- Lamellen an jede zweite Fassaden- Holzlamelle
Stoß: stumpf, siehe auch Ausführungszeichnung

Abrechnung pro Anschluss
Menge: 55,000 St

**05.11 Aussparung Ø 160mm**
werkseitige Aussparung in vorbeschriebene Alublech- Abhangdecke, rund, Ø 160mm, nach Angabe AN Elektro

Leuchte auf Alublech aufliegend,
Gewicht pro Leuchte von 1,0 kg ist bei der Planung der UK mit zu berücksichtigen

einschließlich erforderliche Unterbrechungen in Lamellen im Bereich der Aussparungen
Menge: 8,000 St

**05.12 Kleintierschutzgitter**
Kleintierschutzgitter aus Aluminium mit Lochung,
1-fach gekantet, Abwicklung ca. 150mm

einschließlich Anpassarbeiten bei Anschluss Stütze/ AW

Montage: umlaufend an bauseitiger Fassadenschalung aus Holz

Abrechnung in Laufmeter
Menge: 32,500 m

### Titel 06 Stundenlohnarbeiten

*Hinweis: Hinweis*
Alle unter diesem Titel aufgeführten Leistungen beziehen sich auf alle Bauabschnitte.

Stundenlohnarbeiten sind vorab bei der BÜ anzukündigen bzw. mit vorheriger Zustimmung der BÜ und innerhalb von 6 Werktagen nach Vollendung vorzulegen. Nachträglich vorgelegte Stundenlohnzettel werden nicht anerkannt.

Es werden nur auf der Baustelle geleistete Stunden anerkannt.

Die vom Auftragnehmer oder seinem Bevollmächtigten unterzeichneten Stundenlohnzettel müssen für jeden Kalendertag getrennt ausgestellt werden.

Die im Leistungsverzeichnis vorgesehenen Stundenlohnarbeiten sind im Wesentlichen für die nicht genau zu erfassenden und wegen verschiedener Erschwernisse nicht kalkulierbaren Arbeiten, sowie für verschiedene Provisorien und Anpassarbeiten vorgesehen.

Alle auf Nachweis auszuführenden Arbeiten bis zur Gesamt- Fertigstellung werden nach diesen Preisen abgerechnet.

Die im Leistungsverzeichnis vorgesehenen Massen sind geschätzt. Auf einen Verbrauch hat der Unternehmer keinen Anspruch.

**06.1 Stundensatz Meister/in, Polier/in und Gleichgestellte**
Arbeiten, welche nicht in den Positionen erfasst sind und gegen Nachweis zur Ausführung kommen:
Meister/in, Polier/in und Gleichgestellte
Menge: 15,000 h

**06.2 Stundensatz Vorarbeiter/in, Facharbeiter/in, Gleichgestellte**
Arbeiten, welche nicht in den Positionen erfasst sind und gegen Nachweis zur Ausführung kommen:
Vorarbeiter/in, Facharbeiter/in, Gleichgestellte
Menge: 30,000 h

**06.3 Stundensatz Werker/in, Helfer/in und Gleichgestellte**
Arbeiten, welche nicht in den Positionen erfasst sind und gegen Nachweis zur Ausführung kommen:
Werker/in, Helfer/in und Gleichgestellte
Menge: 30,000 h

**06.4 Bohrungen vor Ort**
Bohrungen vor Ort ausgeführt bis Ø 20mm

einschließlich Korrosionsschutz/ Feuerwiderstandsfähigkeit am Bauteil wiederherstellen
Menge: 200,000 St
